# Emisor eléctrico para sistema de calefacción por techo radiante, con cielorraso continuo

- Propiedad del archivo: CYPE INGENIEROS, S.A.
- Formato: FIEBDC-3/2002
- Ámbito geográfico: Argentina
- Divisa: ARS
- Costes indirectos: 3.00 %
- Gastos generales: 13.00 %
- Beneficio industrial: 6.00 %
- IVA: 21.00 %

## I Instalaciones

### IC Calefacción, refrigeración, climatización y agua caliente sanitaria

#### ICM Emisores eléctricos para calefacción

**ICM050** Ud Emisor eléctrico para sistema de calefacción por techo radiante, con cielorraso continuo.
Film radiante eléctrico, suministrado en rollo, para sistema de calefacción por techo radiante, con cielorraso continuo, potencia 192 W (80 W/m²), dimensiones 500x4800 mm, alimentación monofásica a 230 V.
Incluye: Apoyo del emisor en los soportes del cielorraso. Conexionado y comprobación de su correcto funcionamiento.
Criterio de cómputo de proyecto: Número de unidades previstas, según documentación gráfica de Proyecto.
Criterio de cómputo de obra: Se medirá el número de unidades realmente ejecutadas según especificaciones de Proyecto.

| Código | Ud | Descripción | Rendimiento | Precio | Importe |
|---|---|---|---|---|---|
| mt38ilo105awf1 | Ud | Film radiante eléctrico, suministrado en rollo, para sistema de calefacción por techo radiante, con cielorraso continuo, potencia 192 W (80 W/m²), dimensiones 500x4800 mm, alimentación monofásica a 230 V. (material) | 1.000 | 33585.74 | 33585.74 |
| mo004 | h | Oficial calefaccionista. (mano de obra) | 0.301 | 12241.03 | 3684.55 |
| mo103 | h | Medio oficial calefaccionista. (mano de obra) | 0.151 | 8888.07 | 1342.10 |
| % | % | Herramientas | 2 % | 38612.39 | 772.25 |
|  |  | Costes directos |  |  | 39384.64 |
