# Emisor eléctrico para sistema de calefacción por techo radiante, con cielorraso registrable

- Propiedad del archivo: CYPE INGENIEROS, S.A.
- Formato: FIEBDC-3/2002
- Ámbito geográfico: Argentina
- Divisa: ARS
- Costes indirectos: 3.00 %
- Gastos generales: 13.00 %
- Beneficio industrial: 6.00 %
- IVA: 21.00 %

## I Instalaciones

### IC Calefacción, refrigeración, climatización y agua caliente sanitaria

#### ICM Emisores eléctricos para calefacción

**ICM051** Ud Emisor eléctrico para sistema de calefacción por techo radiante, con cielorraso registrable.
Panel neutro, con placa Prima Armstrong, borde para perfilería vista y aislamiento de fibra de vidrio de 29,7 kg/m³, para sistema de calefacción por techo radiante, con cielorraso registrable, dimensiones 600x600x55 mm, peso 1,8 kg.
Incluye: Colocación del emisor.
Criterio de cómputo de proyecto: Número de unidades previstas, según documentación gráfica de Proyecto.
Criterio de cómputo de obra: Se medirá el número de unidades realmente ejecutadas según especificaciones de Proyecto.

| Código | Ud | Descripción | Rendimiento | Precio | Importe |
|---|---|---|---|---|---|
| mt38ilo120asu | Ud | Panel neutro, con placa Prima Armstrong, borde para perfilería vista y aislamiento de fibra de vidrio de 29,7 kg/m³, para sistema de calefacción por techo radiante, con cielorraso registrable, dimensiones 600x600x55 mm, peso 1,8 kg. (material) | 1.000 | 8796.27 | 8796.27 |
| mo004 | h | Oficial calefaccionista. (mano de obra) | 0.042 | 12241.03 | 514.12 |
| mo103 | h | Medio oficial calefaccionista. (mano de obra) | 0.021 | 8888.07 | 186.65 |
| % | % | Herramientas | 2 % | 9497.04 | 189.94 |
|  |  | Costes directos |  |  | 9686.98 |
