# Ramal a 45° de línea frigorífica formada por tres juntas, una para la línea de líquido, otra para la línea de descarga de gas y otra para la línea de succión de gas, modelo RBM-BY105FE "TOSHIBA"

- Propiedad del archivo: CYPE INGENIEROS, S.A.
- Formato: FIEBDC-3/2002
- Ámbito geográfico: Argentina
- Costes indirectos: 3.00 %
- Gastos generales: 13.00 %
- Beneficio industrial: 6.00 %
- IVA: 21.00 %

## I Instalaciones

### IC Calefacción, climatización y A.C.S.

#### ICP Sistema VRF (Toshiba)

**ICP515** Ud Ramal a 45° de línea frigorífica formada por tres juntas, una para la línea de líquido, otra para la línea de descarga de gas y otra para la línea de succión de gas, modelo RBM-BY105FE "TOSHIBA".
Suministro e instalación de ramal a 45° de línea frigorífica formada por tres juntas, una para la línea de líquido, otra para la línea de descarga de gas y otra para la línea de succión de gas, modelo RBM-BY105FE "TOSHIBA". Totalmente montada y conexionada.
Incluye: Conexionado.
Criterio de cómputo de proyecto: Número de unidades previstas, según documentación gráfica de Proyecto.
Criterio de cómputo de obra: Se medirá el número de unidades realmente ejecutadas según especificaciones de Proyecto.

| Código | Ud | Descripción | Rendimiento | Precio | Importe |
|---|---|---|---|---|---|
| mt42tsb525b | Ud | Conjunto de tres juntas, una para la línea de líquido, otra para la línea de descarga de gas y otra para la línea de succión de gas, modelo RBM-BY105FE "TOSHIBA", con una capacidad máxima de unidades interiores conectadas aguas abajo entre 17,9 y 39,5 kW. (material) | 1.000 | 186.93 | 186.93 |
| mo004 | h | Oficial instalador de equipos de climatización. (mano de obra) | 0.056 | 8.52 | 0.48 |
| mo102 | h | Medio oficial instalador de equipos de climatización. (mano de obra) | 0.056 | 5.77 | 0.32 |
| % | % | Costos directos complementarios | 2 % | 187.73 | 3.75 |
|  |  | Costes directos |  |  | 191.48 |
