# Manguito de chapa galvanizada de 254 mm de diámetro, para la fijación de caño flexible a conductos de climatización. Incluso cinta de aluminio y elementos de fijación

- Propiedad del archivo: CYPE INGENIEROS, S.A.
- Formato: FIEBDC-3/2002
- Ámbito geográfico: Argentina
- Divisa: ARS
- Costes indirectos: 3.00 %
- Gastos generales: 13.00 %
- Beneficio industrial: 6.00 %
- IVA: 21.00 %

## I Instalaciones

### IC Calefacción, climatización y agua caliente sanitaria

#### ICR Sistemas de conducción de aire

**ICR026** Ud Manguito de chapa galvanizada de 254 mm de diámetro, para la fijación de caño flexible a conductos de climatización. Incluso cinta de aluminio y elementos de fijación.
Manguito de chapa galvanizada de 254 mm de diámetro, para la fijación de caño flexible a conductos de climatización. Incluso cinta de aluminio y elementos de fijación.
Incluye: Colocación y fijación de las piezas especiales a la red de conductos.
Criterio de cómputo de proyecto: Número de unidades previstas, según documentación gráfica de Proyecto.
Criterio de cómputo de obra: Se medirá el número de unidades realmente ejecutadas según especificaciones de Proyecto.

| Código | Ud | Descripción | Rendimiento | Precio | Importe |
|---|---|---|---|---|---|
| mt42coi135f | Ud | Manguito de chapa galvanizada de 254 mm de diámetro, para la fijación de caño flexible a conductos de climatización. (material) | 1.050 | 314.99 | 330.74 |
| mt42con020 | m | Cinta autoadhesiva de aluminio, de 50 micras de espesor y 65 mm de ancho, a base de resinas acrílicas, para el sellado y fijación del aislamiento. (material) | 0.878 | 12.85 | 11.28 |
| mt42con135 | Ud | Brida y soporte para fijación de caños flexibles para conducción de aire en instalaciones de climatización. (material) | 0.700 | 101.47 | 71.03 |
| mo005 | h | Oficial instalador de equipos de climatización. (mano de obra) | 0.117 | 457.60 | 53.54 |
| mo104 | h | Medio oficial instalador de equipos de climatización. (mano de obra) | 0.117 | 331.20 | 38.75 |
| % | % | Herramientas | 2 % | 505.34 | 10.11 |
|  |  | Costes directos |  |  | 515.45 |
