# Pilote geotérmico

- Propiedad del archivo: CYPE INGENIEROS, S.A.
- Formato: FIEBDC-3/2002
- Ámbito geográfico: Argentina
- Divisa: ARS
- Costes indirectos: 3.00 %
- Gastos generales: 13.00 %
- Beneficio industrial: 6.00 %
- IVA: 21.00 %

## I Instalaciones

### IC Calefacción, refrigeración, climatización y agua caliente sanitaria

#### ICU Geotermia

**ICU018** Ud Pilote geotérmico.
Cañería para formación de pilote geotérmico, formada por caño de polietileno reticulado (PE-Xa), de 25 mm de diámetro exterior y 2,3 mm de espesor, SDR11, con pies para unión en U de caños, distanciadores para caños, latiguillos de fijación a la armadura del pilote (no incluida en este precio), curvatubos de plástico, tapones para los caños. Incluso conexiones de conducciones y remates. Totalmente montado, conexionado y probado.
Incluye: Colocación de cañerías, accesorios y piezas especiales. Conexionado de todos los circuitos.
Criterio de cómputo de proyecto: Número de unidades previstas, según documentación gráfica de Proyecto.
Criterio de cómputo de obra: Se medirá el número de unidades realmente ejecutadas según especificaciones de Proyecto.

| Código | Ud | Descripción | Rendimiento | Precio | Importe |
|---|---|---|---|---|---|
| mt37tpu075bc | m | Caño de polietileno reticulado (PE-Xa), de 25 mm de diámetro exterior y 2,3 mm de espesor, SDR11, según ISO 15875-2, con el precio incrementado el 10% en concepto de accesorios y piezas especiales. (material) | 82.000 | 49.77 | 4081.14 |
| mt37sgu031a | Ud | Distanciador para caños de 25 mm de diámetro. (material) | 12.000 | 82.49 | 989.88 |
| mt37sgu030a | Ud | Pie de polietileno de alta densidad (PE 100), para unión en U de caños, electrosoldable. (material) | 4.000 | 1060.73 | 4242.92 |
| mt37tpu705a | Ud | Latiguillo de poliamida para fijación de la cañería. (material) | 80.000 | 0.93 | 74.40 |
| mt37sgu035b | Ud | Curvatubos de plástico, de 25 mm de diámetro. (material) | 8.000 | 71.31 | 570.48 |
| mt37sgu033b | Ud | Tapón para caño de polietileno reticulado (PE-Xa) de 25 mm de diámetro, SDR11. (material) | 8.000 | 21.22 | 169.76 |
| mo004 | h | Oficial calefaccionista. (mano de obra) | 1.108 | 12241.03 | 13563.06 |
| mo103 | h | Medio oficial calefaccionista. (mano de obra) | 1.108 | 8888.07 | 9847.98 |
| % | % | Herramientas | 2 % | 33539.62 | 670.79 |
|  |  | Costes directos |  |  | 34210.41 |
