# Bloque diferencial selectivo, 2P/ 125A/300mA

- Propiedad del archivo: CYPE INGENIEROS, S.A.
- Formato: FIEBDC-3/2002
- Ámbito geográfico: Argentina
- Costes indirectos: 3.00 %
- Gastos generales: 13.00 %
- Beneficio industrial: 6.00 %
- IVA: 21.00 %

## I Instalaciones

### IE Eléctricas

#### IEX Aparamenta

**IEX060** Ud Bloque diferencial selectivo, 2P/ 125A/300mA.
Suministro e instalación de bloque diferencial selectivo, 2P/125A/300mA, de 2 módulos. Incluso accesorios y fijaciones. Totalmente montado, conexionado y probado.
Incluye: Montaje y conexionado del elemento.
Criterio de cómputo de proyecto: Número de unidades previstas, según documentación gráfica de Proyecto.
Criterio de medición de obra: Se medirá el número de unidades realmente ejecutadas según especificaciones de Proyecto.

| Código | Ud | Descripción | Rendimiento | Precio | Importe |
|---|---|---|---|---|---|
| mt35cgm029cm | Ud | Bloque diferencial selectivo, 2P/125A/300mA, de 2 módulos, incluso parte proporcional de accesorios de montaje. (material) | 1.000 | 408.14 | 408.14 |
| mo002 | h | Oficial electricista. (mano de obra) | 0.599 | 8.52 | 5.10 |
| % | % | Costos directos complementarios | 2 % | 413.24 | 8.26 |
|  |  | Costes directos |  |  | 421.50 |
