# Interruptor diferencial instantáneo superinmunizado, 4P/ 25A/30mA

- Propiedad del archivo: CYPE INGENIEROS, S.A.
- Formato: FIEBDC-3/2002
- Ámbito geográfico: Argentina
- Costes indirectos: 3.00 %
- Gastos generales: 13.00 %
- Beneficio industrial: 6.00 %
- IVA: 21.00 %

## I Instalaciones

### IE Eléctricas

#### IEX Aparamenta

**IEX060** Ud Interruptor diferencial instantáneo superinmunizado, 4P/ 25A/30mA.
Suministro e instalación de interruptor diferencial instantáneo superinmunizado, 4P/25A/30mA, de 4 módulos. Incluso accesorios y fijaciones. Totalmente montado, conexionado y probado.
Incluye: Montaje y conexionado del elemento.
Criterio de cómputo de proyecto: Número de unidades previstas, según documentación gráfica de Proyecto.
Criterio de medición de obra: Se medirá el número de unidades realmente ejecutadas según especificaciones de Proyecto.

| Código | Ud | Descripción | Rendimiento | Precio | Importe |
|---|---|---|---|---|---|
| mt35cgm031ba | Ud | Interruptor diferencial instantáneo superinmunizado, 4P/25A/30mA, de 4 módulos, incluso parte proporcional de accesorios de montaje. (material) | 1.000 | 307.22 | 307.22 |
| mo002 | h | Oficial electricista. (mano de obra) | 0.348 | 8.52 | 2.96 |
| % | % | Costos directos complementarios | 2 % | 310.18 | 6.20 |
|  |  | Costes directos |  |  | 316.38 |
