# Bloque limitador para guardamotor

- Propiedad del archivo: CYPE INGENIEROS, S.A.
- Formato: FIEBDC-3/2002
- Ámbito geográfico: Argentina
- Costes indirectos: 3.00 %
- Gastos generales: 13.00 %
- Beneficio industrial: 6.00 %
- IVA: 21.00 %

## I Instalaciones

### IE Eléctricas

#### IEX Aparamenta

**IEX090** Ud Bloque limitador para guardamotor.
Suministro e instalación de bloque limitador para guardamotor, para aumento del poder de corte hasta 100 kA. Totalmente montado, conexionado y probado.
Incluye: Montaje y conexionado del elemento.
Criterio de cómputo de proyecto: Número de unidades previstas, según documentación gráfica de Proyecto.
Criterio de cómputo de obra: Se medirá el número de unidades realmente ejecutadas según especificaciones de Proyecto.

| Código | Ud | Descripción | Rendimiento | Precio | Importe |
|---|---|---|---|---|---|
| mt35cgm019a | Ud | Bloque limitador para aumento del poder de corte hasta 100 kA. (material) | 1.000 | 81.21 | 81.21 |
| mo002 | h | Oficial electricista. (mano de obra) | 0.225 | 8.52 | 1.92 |
| % | % | Costos directos complementarios | 2 % | 83.13 | 1.66 |
|  |  | Costes directos |  |  | 84.79 |
