# Torre tanque metálica de celosía de 5 m de altura para tanque elevado de hasta 2000 litros, empotrada en dado de hormigón en suelo no cohesivo

- Propiedad del archivo: CYPE INGENIEROS, S.A.
- Formato: FIEBDC-3/2002
- Ámbito geográfico: Argentina
- Divisa: ARS
- Costes indirectos: 3.00 %
- Gastos generales: 13.00 %
- Beneficio industrial: 6.00 %
- IVA: 21.00 %

## I Instalaciones

### IF Plomería

#### IFD Tanques/cisternas/grupos de presión

**IFD065** Ud Torre tanque metálica de celosía de 5 m de altura para tanque elevado de hasta 2000 litros, empotrada en dado de hormigón en suelo no cohesivo.
Torre tanque metálica de celosía de 5 m de altura para tanque elevado de hasta 2000 litros, con escalera de acceso y base de fijación del tanque de 1,3x1,3 m, empotrada en dado de hormigón H-25, clase de exposición ambiental A1, tamaño máximo del agregado 19,0 mm, consistencia muy plástica, elaborado, colado desde camión, en suelo no cohesivo. Incluso excavación para fundación con medios mecánicos, transporte y descarga. Totalmente montada.
Incluye: Replanteo. Transporte y descarga. Excavación de la fundación. Eliminación de las tierras sueltas del fondo de la excavación. Montaje de la torre. Izado de la torre. Colocación y aplomado. Colado y compactación del hormigón. Eliminación de restos, limpieza final y retirada de escombros. Carga de escombros sobre camión o contenedor.
Criterio de cómputo de proyecto: Número de unidades previstas, según documentación gráfica de Proyecto.
Criterio de cómputo de obra: Se medirá el número de unidades realmente ejecutadas según especificaciones de Proyecto.

| Código | Ud | Descripción | Rendimiento | Precio | Importe |
|---|---|---|---|---|---|
| mt37tod010f | Ud | Torre tanque metálica de celosía de 5 m de altura para tanque elevado de hasta 2000 litros, con escalera de acceso y base de fijación del tanque de 1,3x1,3 m. (material) | 1.000 | 9988.80 | 9988.80 |
| mt10hmf080Ge | m³ | Hormigón masivo H-25, clase de exposición ambiental A1, tamaño máximo del agregado 19 mm, consistencia muy plástica, elaborado, según CIRSOC 201 2005. (material) | 2.700 | 1953.27 | 5273.83 |
| mq04cag010a | h | Camión con grúa de hasta 6 t. (maquinaria) | 0.232 | 1111.62 | 257.90 |
| mq01exn010i | h | Miniretroexcavadora sobre neumáticos, de 37,5 kW. (maquinaria) | 0.510 | 1027.32 | 523.93 |
| mo020 | h | Oficial albañil especializado en trabajos de mampostería. (mano de obra) | 1.540 | 445.11 | 685.47 |
| mo077 | h | Medio oficial albañil especializado en trabajos de mampostería. (mano de obra) | 1.540 | 331.94 | 511.19 |
| % | % | Herramientas | 2 % | 17241.12 | 344.82 |
|  |  | Costes directos |  |  | 17585.94 |
