# Cámara de inspección de hormigón masivo "in situ", de dimensiones interiores 60x60x60 cm, con marco y tapa de fundición, para alojamiento de la válvula

- Propiedad del archivo: CYPE INGENIEROS, S.A.
- Formato: FIEBDC-3/2002
- Ámbito geográfico: Argentina
- Costes indirectos: 3.00 %
- Gastos generales: 13.00 %
- Beneficio industrial: 6.00 %
- IVA: 21.00 %

## I Instalaciones

### IF Plomería

#### IFW Elementos

**IFW070** Ud Cámara de inspección de hormigón masivo "in situ", de dimensiones interiores 60x60x60 cm, con marco y tapa de fundición, para alojamiento de la válvula.
Formación de cámara de inspección enterrada, de dimensiones interiores 60x60x60 cm, de hormigón masivo "in situ" H-35, clase de exposición ambiental A1+Q2, tamaño máximo del agregado 19,0 mm, consistencia muy plástica, sobre solera de hormigón masivo H-35, clase de exposición ambiental A1+Q2, tamaño máximo del agregado 19,0 mm, consistencia muy plástica de 15 cm de espesor, con marco y tapa de fundición carga de rotura 125 kN, para alojamiento de la válvula. Incluso encofrado metálico recuperable amortizable en 20 usos, excavación mecánica y relleno del trasdós con material granular, formación de agujeros para el paso de los caños. Totalmente montada.
Incluye: Replanteo de la cámara de inspección. Excavación con medios mecánicos. Eliminación de las tierras sueltas del fondo de la excavación. Vertido y compactación del hormigón en formación de solera. Colocación del encofrado metálico. Vertido y compactación del hormigón en formación de la cámara de inspección previa humectación del encofrado. Retirada del encofrado. Formación de agujeros para el paso de los caños. Conexionado. Colocación de la tapa. Relleno del trasdós. Eliminación de restos, limpieza final y retirada de escombros. Carga de escombros sobre camión o contenedor.
Criterio de cómputo de proyecto: Número de unidades previstas, según documentación gráfica de Proyecto.
Criterio de medición de obra: Se medirá el número de unidades realmente ejecutadas según especificaciones de Proyecto.

| Código | Ud | Descripción | Rendimiento | Precio | Importe |
|---|---|---|---|---|---|
| mt10hmf080we | m³ | Hormigón masivo H-35, clase de exposición ambiental A1+Q2, tamaño máximo del agregado 19,0 mm, consistencia muy plástica, elaborado, según CIRSOC 201 2005. (material) | 0.122 | 96.48 | 11.77 |
| mt08epr030c | Ud | Encofrado para formación de cámaras de inspección de sección cuadrada de 60x60x60 cm, realizado con chapas metálicas reutilizables, incluso parte proporcional de accesorios de montaje. (material) | 0.050 | 279.66 | 13.98 |
| mt10hmf080we | m³ | Hormigón masivo H-35, clase de exposición ambiental A1+Q2, tamaño máximo del agregado 19,0 mm, consistencia muy plástica, elaborado, según CIRSOC 201 2005. | 0.207 | 96.48 | 19.97 |
| mt11tfa010c | Ud | Marco y tapa de fundición, 60x60 cm, para cámara de inspección registrable, carga de rotura 125 kN. (material) | 1.000 | 47.60 | 47.60 |
| mt01arr010a | t | Grava de cantera, de 19 a 25 mm de diámetro. (material) | 0.581 | 5.92 | 3.44 |
| mq01ret020b | h | Retrocargadora sobre neumáticos, de 70 kW. (maquinaria) | 0.109 | 31.67 | 3.45 |
| au00auh040 |  | Vibrador de hormigón, eléctrico. | 1.000 | 0.00 | 0.00 |
| mo019 | h | Oficial albañil. (mano de obra) | 1.301 | 8.24 | 10.72 |
| mo111 | h | Ayudante albañil. (mano de obra) | 0.984 | 5.56 | 5.47 |
| % | % | Costos directos complementarios | 2 % | 116.40 | 2.33 |
|  |  | Costes directos |  |  | 118.73 |
