# Luminaria empotrada tipo Downlight

- Propiedad del archivo: CYPE INGENIEROS, S.A.
- Formato: FIEBDC-3/2002
- Ámbito geográfico: Argentina
- Divisa: ARS
- Costes indirectos: 3.00 %
- Gastos generales: 13.00 %
- Beneficio industrial: 6.00 %
- IVA: 21.00 %

## I Instalaciones

### II Iluminación

#### III Interior

**III100** Ud Luminaria empotrada tipo Downlight.
Luminaria cuadrada de techo Downlight, de 232x232x115 mm, para 2 lámparas fluorescentes TC-TEL de 42 W; con marco exterior y cuerpo interior de policarbonato inyectado, de color blanco; reflector metalizado y balasto electrónico; protección IP20 y aislamiento clase F. Instalación empotrada. Incluso lámparas.
Incluye: Replanteo. Montaje, conexionado y comprobación de su correcto funcionamiento.
Criterio de cómputo de proyecto: Número de unidades previstas, según documentación gráfica de Proyecto.
Criterio de cómputo de obra: Se medirá el número de unidades realmente ejecutadas según especificaciones de Proyecto.
Criterio de valoración económica: El precio no incluye las ayudas de albañilería para instalaciones.

| Código | Ud | Descripción | Rendimiento | Precio | Importe |
|---|---|---|---|---|---|
| mt34lam040ng | Ud | Luminaria cuadrada de techo Downlight, de 232x232x115 mm, para 2 lámparas fluorescentes TC-TEL de 42 W; con marco exterior y cuerpo interior de policarbonato inyectado, de color blanco; reflector metalizado y balasto electrónico; protección IP20 y aislamiento clase F. (material) | 1.000 | 13181.51 | 13181.51 |
| mt34tuf020v | Ud | Lámpara fluorescente compacta TC-TEL de 42 W. (material) | 2.000 | 1299.78 | 2599.56 |
| mo003 | h | Oficial electricista. (mano de obra) | 0.461 | 1271.82 | 586.31 |
| mo102 | h | Medio oficial electricista. (mano de obra) | 0.461 | 921.61 | 424.86 |
| % | % | Herramientas | 2 % | 16792.24 | 335.84 |
|  |  | Costes directos |  |  | 17128.08 |
