# Luminaria tipo Downlight. Instalación suspendida

- Propiedad del archivo: CYPE INGENIEROS, S.A.
- Formato: FIEBDC-3/2002
- Ámbito geográfico: Argentina
- Divisa: ARS
- Costes indirectos: 3.00 %
- Gastos generales: 13.00 %
- Beneficio industrial: 6.00 %
- IVA: 21.00 %

## I Instalaciones

### II Iluminación

#### III Interior

**III120** Ud Luminaria tipo Downlight. Instalación suspendida.
Luminaria industrial suspendida tipo Downlight, de 415 mm de diámetro y 460 mm de altura, para lámpara de vapor de mercurio elipsoidal HME de 250 W, con cuerpo de aluminio extruido, acabado lacado, de color azul, con equipo de encendido magnético; grado de protección IP20; reflector de policarbonato metalizado. Incluso lámparas.
Incluye: Replanteo. Montaje, conexionado y comprobación de su correcto funcionamiento.
Criterio de cómputo de proyecto: Número de unidades previstas, según documentación gráfica de Proyecto.
Criterio de cómputo de obra: Se medirá el número de unidades realmente ejecutadas según especificaciones de Proyecto.

| Código | Ud | Descripción | Rendimiento | Precio | Importe |
|---|---|---|---|---|---|
| mt34lam150ij | Ud | Luminaria industrial suspendida tipo Downlight, de 415 mm de diámetro y 460 mm de altura, para lámpara de vapor de mercurio elipsoidal HME de 250 W, con cuerpo de aluminio extruido, acabado lacado, de color azul, con equipo de encendido magnético; grado de protección IP20; reflector de policarbonato metalizado. (material) | 1.000 | 97873.39 | 97873.39 |
| mt34lvp010d | Ud | Lámpara de vapor de mercurio, 250 W. (material) | 1.000 | 8397.72 | 8397.72 |
| mo003 | h | Oficial electricista. (mano de obra) | 0.232 | 2594.84 | 602.00 |
| mo102 | h | Medio oficial electricista. (mano de obra) | 0.232 | 1884.34 | 437.17 |
| % | % | Herramientas | 2 % | 107310.28 | 2146.21 |
|  |  | Costes directos |  |  | 109456.49 |
