# Luminaria. Instalación en superficie

- Propiedad del archivo: CYPE INGENIEROS, S.A.
- Formato: FIEBDC-3/2002
- Ámbito geográfico: Argentina
- Divisa: ARS
- Costes indirectos: 3.00 %
- Gastos generales: 13.00 %
- Beneficio industrial: 6.00 %
- IVA: 21.00 %

## I Instalaciones

### II Iluminación

#### III Interior

**III140** Ud Luminaria. Instalación en superficie.
Luminaria cuadrada de techo de luz suave, de 597x597x132 mm, para 4 lámparas fluorescentes T5 de 24 W; cuerpo de luminaria de chapa de acero acabado termoesmaltado de color blanco; óptica formada por marco de aluminio extruido acabado termoesmaltado de color blanco y difusor opal de polimetilmetacrilato (PMMA) termoconformado; balasto electrónico; protección IP20 y aislamiento clase F. Instalación en superficie. Incluso lámparas.
Incluye: Replanteo. Montaje, conexionado y comprobación de su correcto funcionamiento.
Criterio de cómputo de proyecto: Número de unidades previstas, según documentación gráfica de Proyecto.
Criterio de cómputo de obra: Se medirá el número de unidades realmente ejecutadas según especificaciones de Proyecto.

| Código | Ud | Descripción | Rendimiento | Precio | Importe |
|---|---|---|---|---|---|
| mt34ode200aa | Ud | Luminaria cuadrada de techo de luz suave, de 597x597x132 mm, para 4 lámparas fluorescentes T5 de 24 W; cuerpo de luminaria de chapa de acero acabado termoesmaltado de color blanco; óptica formada por marco de aluminio extruido acabado termoesmaltado de color blanco y difusor opal de polimetilmetacrilato (PMMA) termoconformado; balasto electrónico; protección IP20 y aislamiento clase F. (material) | 1.000 | 95012.06 | 95012.06 |
| mt34tuf010b | Ud | Caño fluorescente T5 de 24 W. (material) | 4.000 | 2212.97 | 8851.88 |
| mo003 | h | Oficial electricista. (mano de obra) | 0.174 | 2594.84 | 451.50 |
| mo102 | h | Medio oficial electricista. (mano de obra) | 0.174 | 1884.34 | 327.88 |
| % | % | Herramientas | 2 % | 104643.32 | 2092.87 |
|  |  | Costes directos |  |  | 106736.19 |
