# Protección pasiva contra incendios de conductos metálicos de ventilación

- Propiedad del archivo: CYPE INGENIEROS, S.A.
- Formato: FIEBDC-3/2002
- Ámbito geográfico: Argentina
- Costes indirectos: 3.00 %
- Gastos generales: 13.00 %
- Beneficio industrial: 6.00 %
- IVA: 21.00 %

## I Instalaciones

### IO Contra incendios

#### IOJ Protección pasiva contra incendios

**IOJ035** m² Protección pasiva contra incendios de conductos metálicos de ventilación, dispuestos horizontalmente, de sección rectangular para garantizar la resistencia al fuego EI 120 (h0 i<=>o) - S mediante recubrimiento con placa rígida a base de fibras, silicatos y otros aditivos, de 52 mm de espesor y tiras de 150 mm de ancho de placa rígida a base de silicatos y otros aditivos, de 30 mm de espesor, para cubrir las juntas entre secciones de conducto.
Suministro e instalación de sistema de protección pasiva contra incendios de conductos metálicos de sección rectangular para garantizar la resistencia al fuego EI 120 (h0 i<=>o) - S mediante el recubrimiento con placa rígida a base de fibras, silicatos y otros aditivos, de 52 mm de espesor, densidad 500 kg/m³, conductividad térmica 0,09 W/(mK), tiras de 150 mm de ancho de placa rígida a base de silicatos y otros aditivos, de 30 mm de espesor, densidad 450 kg/m³, conductividad térmica 0,083 W/(mK), para cubrir las juntas entre secciones de conducto y adhesivo de fibras de vidrio modificadas, para sellado de estanqueidad entre placa y trasdosado y entre placas. Incluso parte proporcional de recortes, uniones, refuerzos, embocaduras, accesorios de montaje y elementos de fijación, y sellado del paso del conducto a través de elementos constructivos resistentes al fuego. Totalmente montado.
Incluye: Replanteo. Marcado y posterior anclaje de los soportes del conducto. Recorte y ajuste de las placas. Aplicación del adhesivo. Fijación de las placas mediante tornillos. Colocación de tiras. Fijación de las tiras mediante grapas.
Criterio de cómputo de proyecto: Superficie medida según documentación gráfica de Proyecto.
Criterio de cómputo de obra: Se medirá la superficie realmente ejecutada según especificaciones de Proyecto.

| Código | Ud | Descripción | Rendimiento | Precio | Importe |
|---|---|---|---|---|---|
| mt41ppp005 | Ud | Material auxiliar para montaje y sujeción a la obra de placa rígida de fibras, silicatos y otros aditivos. (material) | 0.200 | 5.45 | 1.09 |
| mt41ppp010b | m² | Placa rígida a base de fibras, silicatos y otros aditivos, de 52 mm de espesor, densidad 500 kg/m³, conductividad térmica 0,09 W/(mK), Euroclase A1 de reacción al fuego. (material) | 1.100 | 116.46 | 128.11 |
| mt41ppp050a | kg | Adhesivo de fibras de vidrio modificadas, para sellado de estanqueidad entre placa y trasdosado y entre placas. (material) | 0.100 | 4.63 | 0.46 |
| mt41ppp020a | m² | Placa rígida a base de silicatos y otros aditivos, de 30 mm de espesor, densidad 450 kg/m³, conductividad térmica 0,083 W/(mK), Euroclase A1 de reacción al fuego. (material) | 0.150 | 73.94 | 11.09 |
| mo053 | h | Oficial montador de mamparas y sistemas de placas. (mano de obra) | 0.400 | 5.33 | 2.13 |
| mo100 | h | Medio oficial montador de mamparas y sistemas de placas. (mano de obra) | 0.200 | 3.80 | 0.76 |
| % | % | Costos directos complementarios | 2 % | 143.64 | 2.87 |
|  |  | Costes directos |  |  | 146.51 |
