# Válvula de aireación

- Propiedad del archivo: CYPE INGENIEROS, S.A.
- Formato: FIEBDC-3/2002
- Ámbito geográfico: Argentina
- Divisa: ARS
- Costes indirectos: 3.00 %
- Gastos generales: 13.00 %
- Beneficio industrial: 6.00 %
- IVA: 21.00 %

## I Instalaciones

### IS Evacuación de aguas

#### ISB Bajantes

**ISB043** Ud Válvula de aireación.
Válvula de ventilación de PVC, de 75 mm de diámetro, para cañería de ventilación primaria o secundaria, conectada al extremo superior de la bajante con unión pegada con adhesivo. Incluso líquido limpiador y adhesivo para caños y accesorios de PVC.
Incluye: Replanteo. Montaje y conexionado.
Criterio de cómputo de proyecto: Número de unidades previstas, según documentación gráfica de Proyecto.
Criterio de cómputo de obra: Se medirá el número de unidades realmente ejecutadas según especificaciones de Proyecto.

| Código | Ud | Descripción | Rendimiento | Precio | Importe |
|---|---|---|---|---|---|
| mt36vpq010a | Ud | Válvula de ventilación de PVC, de 75 mm de diámetro, para cañería de ventilación primaria o secundaria. (material) | 1.000 | 759.86 | 759.86 |
| mt36tiq012a | l | Líquido limpiador para pegado mediante adhesivo de caños y accesorios de PVC. (material) | 0.007 | 436.73 | 3.06 |
| mt36tiq013a | kg | Adhesivo para caños y accesorios de PVC. (material) | 0.004 | 556.59 | 2.23 |
| mo008 | h | Oficial plomero. (mano de obra) | 0.235 | 12241.03 | 2876.64 |
| mo107 | h | Medio oficial plomero. (mano de obra) | 0.235 | 8888.07 | 2088.70 |
| % | % | Herramientas | 2 % | 5730.49 | 114.61 |
|  |  | Costes directos |  |  | 5845.10 |
