# Rejilla de piso de polipropileno de 110 mm de diámetro, con tapa ciega de acero inoxidable, empotrado

- Propiedad del archivo: CYPE INGENIEROS, S.A.
- Formato: FIEBDC-3/2002
- Ámbito geográfico: Argentina
- Costes indirectos: 0.03 %
- Gastos generales: 13.00 %
- Beneficio industrial: 6.00 %
- IVA: 21.00 %

## I Instalaciones

### IS Evacuación de aguas

#### ISD Línea Principal

**ISD008** Ud Rejilla de piso de polipropileno de 110 mm de diámetro, con tapa ciega de acero inoxidable, empotrado.
Suministro e instalación de rejilla de piso de polipropileno de 110 mm de diámetro, con tres entradas de 40 mm de diámetro y una salida de 50 mm de diámetro, con tapa ciega de acero inoxidable, empotrado. Totalmente montado, conexionado y probado por la empresa instaladora mediante las correspondientes pruebas de servicio (incluidas en este precio).
Incluye: Replanteo. Colocación de la rejilla de piso. Conexionado. Realización de pruebas de servicio.
Criterio de cómputo de proyecto: Número de unidades previstas, según documentación gráfica de Proyecto.
Criterio de medición de obra: Se medirá el número de unidades realmente ejecutadas según especificaciones de Proyecto.

| Código | Ud | Descripción | Rendimiento | Precio | Importe |
|---|---|---|---|---|---|
| mt36boa100a | Ud | Rejilla de piso de polipropileno de 110 mm de diámetro, con tres entradas de 40 mm de diámetro y una salida de 50 mm de diámetro, con tapa ciega de acero inoxidable. (material) | 1.000 | 12.19 | 12.19 |
| mo007 | h | Oficial plomero. (mano de obra) | 0.177 | 8.52 | 1.51 |
| mo099 | h | Ayudante plomero. (mano de obra) | 0.089 | 5.77 | 0.51 |
| % | % | Costos directos complementarios | 2 % | 14.21 | 0.28 |
|  |  | Costes directos |  |  | 14.49 |
