# Sumidero sifónico de PVC con rejilla de acero inoxidable de 100x100 mm y salidas vertical y horizontal

- Propiedad del archivo: CYPE INGENIEROS, S.A.
- Formato: FIEBDC-3/2002
- Ámbito geográfico: Argentina
- Costes indirectos: 0.03 %
- Gastos generales: 13.00 %
- Beneficio industrial: 6.00 %
- IVA: 21.00 %

## I Instalaciones

### IS Evacuación de aguas

#### ISD Línea Principal

**ISD009** Ud Sumidero sifónico de PVC con rejilla de acero inoxidable de 100x100 mm y salidas vertical y horizontal.
Suministro e instalación de sumidero sifónico de PVC con rejilla de acero inoxidable de 100x100 mm y salidas vertical y horizontal. Incluso lámina impermeabilizante de PVC de 1,5x1,5 m, para la posterior impermeabilización del suelo y las paredes de la ducha, hasta 60 cm de altura. Totalmente montado, conexionado y probado por la empresa instaladora mediante las correspondientes pruebas de servicio (incluidas en este precio).
Incluye: Replanteo. Colocación del desagüe. Conexionado. Realización de pruebas de servicio.
Criterio de cómputo de proyecto: Número de unidades previstas, según documentación gráfica de Proyecto.
Criterio de medición de obra: Se medirá el número de unidades realmente ejecutadas según especificaciones de Proyecto.

| Código | Ud | Descripción | Rendimiento | Precio | Importe |
|---|---|---|---|---|---|
| mt15req010e | Ud | Sumidero sifónico de PVC con rejilla de acero inoxidable de 100x100 mm y salidas vertical y horizontal de 50 mm de diámetro, para ducha de obra. (material) | 1.000 | 13.52 | 13.52 |
| mt15req015a | Ud | Lámina impermeabilizante de PVC de 1,5x1,5 m. (material) | 1.000 | 59.46 | 59.46 |
| mo007 | h | Oficial plomero. (mano de obra) | 0.177 | 8.52 | 1.51 |
| mo099 | h | Ayudante plomero. (mano de obra) | 0.089 | 5.77 | 0.51 |
| % | % | Costos directos complementarios | 2 % | 75.00 | 1.50 |
|  |  | Costes directos |  |  | 76.50 |
