# Dispositivo de control centralizado formado por gabinete de programación

- Propiedad del archivo: CYPE INGENIEROS, S.A.
- Formato: FIEBDC-3/2002
- Ámbito geográfico: Argentina
- Costes indirectos: 3.00 %
- Gastos generales: 13.00 %
- Beneficio industrial: 6.00 %
- IVA: 16.00 %

## I Instalaciones

### IS Red de desagües internos

#### ISH Ventilación híbrida para viviendas

**ISH040** Ud Dispositivo de control centralizado formado por gabinete de programación, para control de hasta 8 extractores estáticos mecánicos en edificio multifamiliar, con sistema automático de funcionamiento simultáneo y anemómetro.
Incluye: Replanteo de la canalización eléctrica y elementos que componen la instalación. Tendido y fijación del caño protector del cableado. Tendido de cables. Montaje y conexionado del dispositivo del control.

| Código | Ud | Descripción | Rendimiento | Precio | Importe |
|---|---|---|---|---|---|
| mt20svi025b | Ud | Gabinete de programación, compuesto por caja de superficie estanca, de 300x200x150 mm, interruptor automático, transformador y programador electrónico, para control de hasta 8 extractores estáticos mecánicos en edificio multifamiliar. (material) | 1.000 | 2071.13 | 2071.13 |
| mt20svi027a | Ud | Sistema automático de funcionamiento simultáneo. (material) | 1.000 | 177.78 | 177.78 |
| mt20svi028a | Ud | Anemómetro. (material) | 1.000 | 660.91 | 660.91 |
| mt35aia090aa | m | Caño rígido de PVC, roscable, curvable en caliente, de color negro, de 16 mm de diámetro nominal, para canalización fija en superficie. Resistencia a la compresión 1250 N, resistencia al impacto 2 julios, temperatura de trabajo -5°C hasta 60°C, con grado de protección IP 547, propiedades eléctricas: aislante, no propagador de la llama. Incluso parte proporcional de abrazaderas, elementos de sujeción y accesorios (curvas, manguitos, ramales a 90°, codos y curvas flexibles). (material) | 96.000 | 1.02 | 97.92 |
| mt35cun020a | m | Cable unipolar ES07Z1-K (AS), no propagador de la llama, con conductor multifilar de cobre clase 5 (-K) de 1,5 mm² de sección, con aislamiento de compuesto termoplástico a base de poliolefina libre de halógenos con baja emisión de humos y gases corrosivos (Z1), siendo su tensión asignada de 450/750 V. (material) | 288.000 | 0.49 | 141.12 |
| mt35www010 | Ud | Material auxiliar para instalaciones eléctricas. (material) | 1.000 | 1.77 | 1.77 |
| mo001 | h | Oficial electricista. (mano de obra) | 8.621 | 8.01 | 69.05 |
| mo093 | h | Ayudante electricista. (mano de obra) | 8.621 | 5.45 | 46.98 |
| % | % | Costos directos complementarios | 2 % | 3266.66 | 65.33 |
|  |  | Costes directos |  |  | 3331.99 |
