# Rejilla circular de aluminio con lamas horizontales fijas, salida de aire con inclinación de 15°, para conducto de admisión o extracción, de 560 mm de diámetro, para ventilación mecánica

- Propiedad del archivo: CYPE INGENIEROS, S.A.
- Formato: FIEBDC-3/2002
- Ámbito geográfico: Argentina
- Costes indirectos: 3.00 %
- Gastos generales: 13.00 %
- Beneficio industrial: 6.00 %
- IVA: 16.00 %

## I Instalaciones

### IS Red de desagües internos

#### ISM Ventilación mecánica para viviendas

**ISM024** Ud Rejilla circular de aluminio con lamas horizontales fijas, salida de aire con inclinación de 15°, para conducto de admisión o extracción, de 560 mm de diámetro, para ventilación mecánica.
Incluye: Replanteo. Colocación y fijación mediante elementos de anclaje.

| Código | Ud | Descripción | Rendimiento | Precio | Importe |
|---|---|---|---|---|---|
| mt20sva190i | Ud | Rejilla circular de aluminio con lamas horizontales fijas, salida de aire con inclinación de 15°, contra la lluvia, con malla de protección contra la entrada de hojas y pájaros, para conducto de admisión o extracción, de 560 mm de diámetro. (material) | 1.000 | 895.40 | 895.40 |
| mo009 | h | Oficial colocador. (mano de obra) | 0.295 | 8.01 | 2.36 |
| mo075 | h | Ayudante colocador. (mano de obra) | 0.295 | 5.46 | 1.61 |
| % | % | Costos directos complementarios | 2 % | 899.37 | 17.99 |
|  |  | Costes directos |  |  | 917.36 |
