# Compuerta antirretorno, de plástico, de 120 mm de diámetro, para ventilación mecánica

- Propiedad del archivo: CYPE INGENIEROS, S.A.
- Formato: FIEBDC-3/2002
- Ámbito geográfico: Argentina
- Costes indirectos: 3.00 %
- Gastos generales: 13.00 %
- Beneficio industrial: 6.00 %
- IVA: 16.00 %

## I Instalaciones

### IS Red de desagües internos

#### ISM Ventilación mecánica para viviendas

**ISM027** Ud Compuerta antirretorno, de plástico, de 120 mm de diámetro, para ventilación mecánica.
Incluye: Replanteo. Fijación y colocación de la compuerta entre el extractor y el conducto.

| Código | Ud | Descripción | Rendimiento | Precio | Importe |
|---|---|---|---|---|---|
| mt32exi040b | Ud | Compuerta antirretorno, de plástico, de 120 mm de diámetro. (material) | 1.000 | 9.89 | 9.89 |
| mo009 | h | Oficial colocador. (mano de obra) | 0.295 | 8.01 | 2.36 |
| mo075 | h | Ayudante colocador. (mano de obra) | 0.295 | 5.46 | 1.61 |
| % | % | Costos directos complementarios | 2 % | 13.86 | 0.28 |
|  |  | Costes directos |  |  | 14.14 |
