# Rejilla de plástico, con lamas horizontales fijas, salida de aire perpendicular a la rejilla, para ventilación natural

- Propiedad del archivo: CYPE INGENIEROS, S.A.
- Formato: FIEBDC-3/2002
- Ámbito geográfico: Argentina
- Costes indirectos: 3.00 %
- Gastos generales: 13.00 %
- Beneficio industrial: 6.00 %
- IVA: 16.00 %

## I Instalaciones

### IS Red de desagües internos

#### ISN Ventilación natural

**ISN023** Ud Rejilla de plástico, con lamas horizontales fijas, salida de aire perpendicular a la rejilla, para ventilación natural.
Incluye: Replanteo. Colocación y fijación mediante elementos de anclaje.

| Código | Ud | Descripción | Rendimiento | Precio | Importe |
|---|---|---|---|---|---|
| mt20sva140a | Ud | Rejilla de plástico, con lamas horizontales fijas, salida de aire perpendicular a la rejilla, color blanco RAL 9010, para conducto de admisión o extracción, de 125 mm de diámetro. (material) | 1.000 | 12.79 | 12.79 |
| mo009 | h | Oficial colocador. (mano de obra) | 0.177 | 8.01 | 1.42 |
| mo075 | h | Ayudante colocador. (mano de obra) | 0.177 | 5.46 | 0.97 |
| % | % | Costos directos complementarios | 2 % | 15.18 | 0.30 |
|  |  | Costes directos |  |  | 15.48 |
