# Reparación de carpintería exterior de acero "in situ", con un grado de deterioro alto, mediante la corrección de descuadres y sustitución de herrajes deteriorados

- Propiedad del archivo: CYPE INGENIEROS, S.A.
- Formato: FIEBDC-3/2002
- Ámbito geográfico: Argentina
- Costes indirectos: 3.00 %
- Gastos generales: 13.00 %
- Beneficio industrial: 6.00 %
- IVA: 21.00 %

## L Carpintería, placares, vidrios y protecciones solares

### LC Carpintería

#### LCZ Reparaciones

**LCZ010** m² Reparación de carpintería exterior de acero "in situ", con un grado de deterioro alto, mediante la corrección de descuadres y sustitución de herrajes deteriorados.
Reparación de carpintería exterior de acero "in situ", con un grado de deterioro alto, mediante la corrección de descuadres y sustitución de herrajes deteriorados. Incluso parte proporcional de reposición de revestimientos y pinturas de los paramentos situados en zonas adyacentes a la intervención.
Incluye: Corrección de descuadres. Sustitución de los herrajes deteriorados.
Criterio de cómputo de proyecto: Superficie medida según documentación gráfica de Proyecto, incluyendo los premarcos.
Criterio de cómputo de obra: Se medirá la superficie realmente ejecutada según especificaciones de Proyecto.

| Código | Ud | Descripción | Rendimiento | Precio | Importe |
|---|---|---|---|---|---|
| mo018 | h | Oficial herrero. (mano de obra) | 2.215 | 3.00 | 6.65 |
| mo059 | h | Medio oficial herrero. (mano de obra) | 2.215 | 2.18 | 4.83 |
| % | % | Herramientas | 2 % | 11.48 | 0.23 |
|  |  | Costes directos |  |  | 11.71 |
