# Aislamiento acústico sobre cielorraso formado por panel semirrígido de lana mineral, no revestido, de 60 mm de espesor

- Propiedad del archivo: CYPE INGENIEROS, S.A.
- Formato: FIEBDC-3/2002
- Ámbito geográfico: Argentina
- Costes indirectos: 3.00 %
- Gastos generales: 13.00 %
- Beneficio industrial: 6.00 %
- IVA: 21.00 %

## N Aislamientos e impermeabilizaciones

### NA Aislamientos térmicos

#### NAT Cielorrasos

**NAT010** m² Aislamiento acústico sobre cielorraso formado por panel semirrígido de lana mineral, no revestido, de 60 mm de espesor.
Suministro y colocación de aislamiento acústico sobre cielorraso de placas, formado por panel semirrígido de lana mineral, no revestido, de 60 mm de espesor, resistencia térmica 1,7 m²K/W, conductividad térmica 0,035 W/(mK). Incluso parte proporcional de cortes del aislante.
Incluye: Corte, ajuste y colocación del aislamiento.
Criterio de cómputo de proyecto: Superficie medida entre paramentos, según documentación gráfica de Proyecto, sin descontar huecos para instalaciones.
Criterio de cómputo de obra: Se medirá la superficie realmente ejecutada según especificaciones de Proyecto, sin descontar huecos para instalaciones.

| Código | Ud | Descripción | Rendimiento | Precio | Importe |
|---|---|---|---|---|---|
| mt16lra020da | m² | Panel semirrígido de lana mineral, no revestido, de 60 mm de espesor, resistencia térmica 1,7 m²K/W, conductividad térmica 0,035 W/(mK). (material) | 1.050 | 7.73 | 8.12 |
| mo054 | h | Oficial montador de aislantes. (mano de obra) | 0.082 | 3.05 | 0.25 |
| mo101 | h | Medio oficial montador de aislantes. (mano de obra) | 0.082 | 2.17 | 0.18 |
| % | % | Herramientas | 2 % | 8.55 | 0.17 |
|  |  | Costes directos |  |  | 8.72 |
