# Impermeabilización de remate superior de antepecho y fachada, realizada mediante revestimiento elástico impermeabilizante color gris, aplicado a rodillo en tres manos

- Propiedad del archivo: CYPE INGENIEROS, S.A.
- Formato: FIEBDC-3/2002
- Ámbito geográfico: Argentina
- Divisa: ARS
- Costes indirectos: 3.00 %
- Gastos generales: 13.00 %
- Beneficio industrial: 6.00 %
- IVA: 21.00 %

## N Aislamientos e impermeabilizaciones

### NI Impermeabilizaciones

#### NIF Fachadas

**NIF040** m² Impermeabilización de remate superior de antepecho y fachada, realizada mediante revestimiento elástico impermeabilizante color gris, aplicado a rodillo en tres manos.
Formación de impermeabilización de remate superior de antepecho y fachada, realizada mediante aplicación de tres manos de revestimiento elástico impermeabilizante color gris, compuesto de polímeros sintéticos en dispersión, cargas y pigmentos minerales y fibras, la primera mano diluida con un 15 a 20% de agua y las siguientes sin diluir, preparado para recibir el elemento de protección (no incluido en este precio). Incluso parte proporcional de limpieza y preparación de la superficie soporte.
Incluye: Limpieza y preparación de la superficie en la que ha de aplicarse la impermeabilización. Aplicación del impermeabilizante.
Criterio de cómputo de proyecto: Superficie medida según documentación gráfica de Proyecto.
Criterio de cómputo de obra: Se medirá la superficie realmente ejecutada según especificaciones de Proyecto.

| Código | Ud | Descripción | Rendimiento | Precio | Importe |
|---|---|---|---|---|---|
| mt28mic030b | kg | Revestimiento elástico impermeabilizante color gris, compuesto de polímeros sintéticos en dispersión, cargas y pigmentos minerales y fibras. (material) | 2.250 | 35.05 | 78.86 |
| mo032 | h | Oficial aplicador de productos impermeabilizantes. (mano de obra) | 0.120 | 205.27 | 24.63 |
| mo070 | h | Medio oficial aplicador de productos impermeabilizantes. (mano de obra) | 0.120 | 151.32 | 18.16 |
| % | % | Herramientas | 2 % | 121.65 | 2.43 |
|  |  | Costes directos |  |  | 124.08 |
