# Tabique desmontable formada por mampara de 4x2,9 m

- Propiedad del archivo: CYPE INGENIEROS, S.A.
- Formato: FIEBDC-3/2002
- Ámbito geográfico: Argentina
- Costes indirectos: 3.00 %
- Gastos generales: 13.00 %
- Beneficio industrial: 6.00 %
- IVA: 21.00 %

## P Tabiques y placares

### PM Mamparas

#### PML Aluminio

**PML010** Ud Tabique desmontable formada por mampara de 4x2,9 m, de aluminio prelacado, acristalada en la mitad de su superficie, con puerta de interior de aluminio prelacado de 2,10x0,90 m, aislamiento intermedio de lana mineral y remate superior de aluminio prelacado.
Suministro y montaje de tabique desmontable formada por mampara acristalada de 4x2,9 m, con luna pulida incolora en la mitad de su superficie y la otra mitad de panel machihembrado compuesto por dos chapas de aluminio prelacado y aislamiento intermedio de lana mineral, puerta de interior de aluminio prelacado de 2,10x0,90 m, perfilería de aluminio prelacado y remate superior de panel machihembrado compuesto por dos chapas de aluminio prelacado. Incluso parte proporcional de herrajes, remates, sellado de juntas, soportes, encuentros con otros tipos de paramentos, colocación de canalizaciones para instalaciones y cajeados para materiales eléctricos. Totalmente terminada.
Incluye: Replanteo y marcado de los puntos de fijación. Aplomado, nivelación y fijación de los perfiles que forman el bastidor. Colocación y fijación del empanelado. Colocación de la canalización para instalaciones. Tratamiento de las juntas del panel. Remate del perímetro del elemento, por las dos caras.
Criterio de cómputo de proyecto: Número de unidades previstas, según documentación gráfica de Proyecto.
Criterio de medición de obra: Se medirá el número de unidades realmente ejecutadas según especificaciones de Proyecto.

| Código | Ud | Descripción | Rendimiento | Precio | Importe |
|---|---|---|---|---|---|
| mt26mal010a | m² | Panel ciego machihembrado para mamparas, formado por dos chapas de aluminio prelacado con aislamiento intermedio de lana mineral de conductividad térmica 0,039 W/(mK). (material) | 6.270 | 54.99 | 344.79 |
| mt26mal020a | m | Perfil en "U" de aluminio prelacado para mamparas. (material) | 5.900 | 6.30 | 37.17 |
| mt26mal030a | m | Zócalo de aluminio prelacado para mamparas. (material) | 3.000 | 8.06 | 24.18 |
| mt21vpi010d | m² | Luna pulida incolora, 8 mm. (material) | 3.150 | 26.14 | 82.34 |
| mt26mac040 | m | Perfil de aluminio lacado para recibido del vidrio en mamparas. (material) | 10.200 | 4.73 | 48.25 |
| mt26mal050a | Ud | Puerta sencilla de una hoja de aluminio prelacado para colocar en mamparas, incluso parte proporcional de herrajes. (material) | 1.000 | 319.89 | 319.89 |
| op00ato010 |  | Atornillador. | 1.000 | 0.00 | 0.00 |
| mo010 | h | Oficial colocador. (mano de obra) | 8.244 | 8.52 | 70.24 |
| mo078 | h | Medio oficial colocador. (mano de obra) | 8.244 | 5.78 | 47.65 |
| % | % | Costos directos complementarios | 2 % | 974.51 | 19.49 |
|  |  | Costes directos |  |  | 994.00 |
