# Puerta de tablero aglomerado acabado en melamina, con estructura interna de aluminio, fijo superior del mismo material integrado en la puerta; para mampara modular

- Propiedad del archivo: CYPE INGENIEROS, S.A.
- Formato: FIEBDC-3/2002
- Ámbito geográfico: Argentina
- Costes indirectos: 3.00 %
- Gastos generales: 13.00 %
- Beneficio industrial: 6.00 %
- IVA: 21.00 %

## P Tabiques y placares

### PM Mamparas

#### PMM Modulares

**PMM020** Ud Puerta de tablero aglomerado acabado en melamina, con estructura interna de aluminio, fijo superior del mismo material integrado en la puerta; para mampara modular.
Suministro y colocación de puerta de tablero aglomerado acabado en melamina, con estructura interna de aluminio, fijo superior del mismo material integrado en la puerta, perfilería vista superior y marco de puerta de aluminio anodizado o lacado estándar; para mampara modular. Incluso parte proporcional de herrajes, remates y sellado de juntas.
Incluye: Replanteo y marcado de los puntos de fijación. Aplomado, nivelación y fijación de los perfiles que forman el bastidor. Colocación y fijación de la puerta. Tratamiento de las juntas de los módulos. Remate del perímetro del elemento, por las dos caras.
Criterio de cómputo de proyecto: Número de unidades previstas, según documentación gráfica de Proyecto.
Criterio de medición de obra: Se medirá el número de unidades realmente ejecutadas según especificaciones de Proyecto.

| Código | Ud | Descripción | Rendimiento | Precio | Importe |
|---|---|---|---|---|---|
| mt26mmd016d | Ud | Puerta de tablero aglomerado acabado en melamina, con estructura interna de aluminio, fijo superior del mismo material integrado en la puerta, perfilería vista superior y marco de puerta de aluminio anodizado o lacado estándar; incluso bisagras y cerradura con pomo. (material) | 1.000 | 437.85 | 437.85 |
| op00ato010 |  | Atornillador. | 1.000 | 0.00 | 0.00 |
| mo010 | h | Oficial colocador. (mano de obra) | 0.687 | 8.52 | 5.85 |
| % | % | Costos directos complementarios | 2 % | 443.70 | 8.87 |
|  |  | Costes directos |  |  | 452.57 |
