# Módulo de mampara con puerta de 850 mm de hoja y 2 fijos laterales de 300 mm cada uno; para mampara modular

- Propiedad del archivo: CYPE INGENIEROS, S.A.
- Formato: FIEBDC-3/2002
- Ámbito geográfico: Argentina
- Costes indirectos: 3.00 %
- Gastos generales: 13.00 %
- Beneficio industrial: 6.00 %
- IVA: 21.00 %

## P Tabiques y placares

### PM Mamparas

#### PMM Modulares

**PMM020** Ud Módulo de mampara con puerta de 850 mm de hoja y 2 fijos laterales de 300 mm cada uno; para mampara modular.
Suministro y colocación de módulo de mampara con puerta de 850 mm de hoja y 2 fijos laterales de 300 mm cada uno, compuesto por paneles de tablero aglomerado de 16 mm de espesor con acabado en melamina, fijados mecánicamente con sujeción oculta, entrecalles horizontales empotradas en panel con perfil de PVC de 10 mm, y cámara entre paneles rellena con lana de roca; perfiles verticales internos de aluminio, ocultos entre módulos, y perfilería vista superior de 35x45 mm e inferior de 60x45 mm, de aluminio anodizado o lacado estándar; para mampara modular. Incluso parte proporcional de herrajes, remates y sellado de juntas.
Incluye: Replanteo y marcado de los puntos de fijación. Aplomado, nivelación y fijación de los perfiles que forman el bastidor. Colocación y fijación de la puerta. Tratamiento de las juntas de los módulos. Remate del perímetro del elemento, por las dos caras.
Criterio de cómputo de proyecto: Número de unidades previstas, según documentación gráfica de Proyecto.
Criterio de medición de obra: Se medirá el número de unidades realmente ejecutadas según especificaciones de Proyecto.

| Código | Ud | Descripción | Rendimiento | Precio | Importe |
|---|---|---|---|---|---|
| mt26mmd017b | Ud | Módulo de mampara con puerta de 850 mm de hoja y 2 fijos laterales de 300 mm cada uno, compuesto por paneles de tablero aglomerado de 16 mm de espesor con acabado en melamina, fijados mecánicamente con sujeción oculta, entrecalles horizontales empotradas en panel con perfil de PVC de 10 mm, y cámara entre paneles rellena con lana de roca; perfiles verticales internos de aluminio, ocultos entre módulos, y perfilería vista superior de 35x45 mm e inferior de 60x45 mm, de aluminio anodizado o lacado estándar; incluso bisagras y cerradura con maneta. (material) | 1.000 | 840.72 | 840.72 |
| op00ato010 |  | Atornillador. | 1.000 | 0.00 | 0.00 |
| mo010 | h | Oficial colocador. (mano de obra) | 0.687 | 8.52 | 5.85 |
| % | % | Costos directos complementarios | 2 % | 846.57 | 16.93 |
|  |  | Costes directos |  |  | 863.50 |
