# Trasdosado directo sobre tabique interior

- Propiedad del archivo: CYPE INGENIEROS, S.A.
- Formato: FIEBDC-3/2002
- Ámbito geográfico: Argentina
- Costes indirectos: 3.00 %
- Gastos generales: 13.00 %
- Beneficio industrial: 6.00 %
- IVA: 21.00 %

## P Tabiques y placares

### PT Tabiques

#### PTW Sistemas de trasdosados de placas

**PTW030** m² Trasdosado directo sobre tabique interior, con banda acústica, realizado con placas de Virtuon "TRESPA", de 600x2500x10 mm, dispuestas mediante el sistema de fijación oculta TS2000 sobre fajas para reglado de acero galvanizado de 60 mm de ancho colocadas cada 600 mm y fijadas a la hoja de mampostería; 37 mm de espesor total.
Suministro y montaje de trasdosado directo sobre tabique interior, con banda acústica, colocada en la estructura portante, realizado con placas Virtuon FR "TRESPA", de 600x2500x10 mm, acabado Gold Yellow, textura Satin colocadas con el sistema de fijación oculta TS2000 sobre fajas para reglado de chapa de acero galvanizado de 60 mm de ancho separadas 600 mm entre sí y ancladas a la hoja de mampostería con tornillería de acero. Incluso parte proporcional de replanteo y trazado en losas y paramentos de la ubicación de la perfilería, zonas de paso y huecos; colocación, anclaje al paramento soporte y nivelación de la perfilería auxiliar; corte y fijación de las placas mediante tornillería; tratamiento de las zonas de paso y huecos; ejecución de ángulos; tratamiento de juntas mediante pasta y cinta de juntas; recibido de las cajas para alojamiento de materiales eléctricos y de paso de instalaciones, previo replanteo de su ubicación en las placas y perforación de las mismas, y limpieza final. Totalmente terminado y listo para imprimar, pintar o revestir (sin incluir en este precio el aislamiento a colocar entre paneles).
Incluye: Replanteo y marcado. Nivelación y limpieza de la base. Sujeción de las fajas para reglado de perfil galvanizado al muro. Colocación de perfilería auxiliar sobre fajas para reglado y placas. Montaje de las placas sobre la perfilería auxiliar, previo replanteo de los huecos de paso, mecanismos y paso de instalaciones. Recibido de marcos, instalaciones y mecanismos. Sellado de juntas de movimiento.
Criterio de cómputo de proyecto: Superficie medida según documentación gráfica de Proyecto, sin duplicar esquinas ni encuentros, deduciendo los huecos de superficie mayor de 1 m².
Criterio de medición de obra: Se medirá la superficie realmente ejecutada según especificaciones de Proyecto, sin duplicar esquinas ni encuentros, deduciendo los huecos de superficie mayor de 1 m².

| Código | Ud | Descripción | Rendimiento | Precio | Importe |
|---|---|---|---|---|---|
| mt12psg050c | m | Faja para reglado 60/27 de chapa de acero galvanizado, de ancho 60 mm. (material) | 2.330 | 1.23 | 2.87 |
| mt12psg041b | m | Banda acústica de dilatación de 50 mm de ancho. (material) | 1.200 | 0.22 | 0.26 |
| mt12prt110aa1 | m² | Placa decorativa Virtuon FR "TRESPA", formada por resinas termoendurecibles reforzadas con fibras de celulosa, de 600x2500x10 mm, acabado Gold Yellow, textura Satin, para colocar mediante el sistema TS2000 de fijación oculta. (material) | 1.050 | 36.88 | 38.72 |
| mt12prt120b | Ud | Material auxiliar (clips, perfiles en Z, tornillería, etc.) para la fijación del panel Virtuon FR "TRESPA" sobre los montantes de la tabiquería interior, realizada mediante el sistema TS 2000 "TRESPA". (material) | 1.000 | 18.00 | 18.00 |
| mt12prt130 | m | Cinta adhesiva transparente, de doble cara, para la unión entre placas del sistema para tabiquería interior TS 2000 "TRESPA". (material) | 0.600 | 4.28 | 2.57 |
| mt12prt140 | Ud | Cartucho de 600 cm³ de masilla a base de poliuretano para sellado de juntas de movimiento. (material) | 0.017 | 5.84 | 0.10 |
| mt12prt141 | m | Fondo de juntas cilíndrico, de espuma de polietileno, para sellado de juntas de movimiento. (material) | 0.100 | 0.26 | 0.03 |
| op00fre010 |  | Fresadora. | 1.000 | 0.00 | 0.00 |
| op00ato010 |  | Atornillador. | 1.000 | 0.00 | 0.00 |
| op00tal010 |  | Taladro. | 1.000 | 0.00 | 0.00 |
| op00tro010 |  | Tronzador. | 1.000 | 0.00 | 0.00 |
| mo052 | h | Mamparas y sistemas de placas. (mano de obra) | 1.612 | 8.52 | 13.73 |
| mo098 | h | Medio oficial colocador de mamparas y sistemas de placas. (mano de obra) | 0.806 | 5.78 | 4.66 |
| % | % | Costos directos complementarios | 2 % | 80.94 | 1.62 |
|  |  | Costes directos |  |  | 82.56 |
