# Trasdosado directo sobre tabique interior

- Propiedad del archivo: CYPE INGENIEROS, S.A.
- Formato: FIEBDC-3/2002
- Ámbito geográfico: Argentina
- Costes indirectos: 3.00 %
- Gastos generales: 13.00 %
- Beneficio industrial: 6.00 %
- IVA: 21.00 %

## P Tabiques y placares

### PT Tabiques

#### PTW Sistemas de trasdosados de placas

**PTW040** m² Trasdosado directo sobre tabique interior, realizado con placas de yeso laminado - (10+60) (LR) Labelrock "ROCKWOOL", con aislamiento de lana de roca, de 30 mm de espesor, incorporado a la placa, recibida con pasta de agarre sobre el paramento vertical; y 85 mm de espesor total.
Suministro y montaje de trasdosado directo sobre tabique interior, de 85 mm de espesor total, compuesto por placas de yeso laminado (10+60) (LR) Labelrock, "ROCKWOOL", con aislamiento de lana de roca, de 30 mm de espesor, incorporado a la placa, recibida con pasta de agarre sobre el paramento vertical. Incluso parte proporcional de replanteo de la línea de paramento acabado, de las zonas de paso y de los huecos; colocación sucesiva, para cada placa, de las pelladas de pasta de agarre en el paramento soporte; corte de las placas, colocación de calzos en la zona inferior y colocación individual de las placas mediante presión sobre las pelladas; formación de juntas de dilatación; tratamiento de las zonas de paso y huecos; ejecución de ángulos; tratamiento de juntas mediante pasta y cinta de juntas; recibido de las cajas para alojamiento de materiales eléctricos y de paso de instalaciones, previo replanteo de su ubicación en las placas y perforación de las mismas, y limpieza final. Totalmente terminado y listo para imprimar, pintar o revestir.
Incluye: Replanteo y trazado en la losa inferior y en el superior de la línea de paramento acabado. Colocación sucesiva en el paramento de las pelladas de pasta de agarre correspondientes a cada una de las placas. Colocación sucesiva e independiente de cada una de las placas mediante pañeado. Replanteo de las cajas para alojamiento de materiales eléctricos y de paso de instalaciones, y posterior perforación de las placas. Tratamiento de las juntas entre placas. Recibido de las cajas para alojamiento de materiales eléctricos y de paso de instalaciones.
Criterio de cómputo de proyecto: Superficie medida según documentación gráfica de Proyecto, sin duplicar esquinas ni encuentros, deduciendo los huecos de superficie mayor de 8 m² y la mitad del hueco para los de superficie entre 5 y 8 m².
Criterio de medición de obra: Se medirá la superficie realmente ejecutada según especificaciones de Proyecto, sin duplicar esquinas ni encuentros, deduciendo los huecos de superficie mayor de 8 m² y la mitad del hueco para los de superficie entre 5 y 8 m².

| Código | Ud | Descripción | Rendimiento | Precio | Importe |
|---|---|---|---|---|---|
| mt12psg035a | kg | Pasta de agarre. (material) | 3.500 | 0.49 | 1.72 |
| mt16lrw090d | m² | Placa prefabricada de yeso con un panel de lana de roca de doble densidad, Labelrock "ROCKWOOL", espesor 10+60 mm, resistencia térmica 1,75 m²K/W, conductividad térmica 0,034 W/(mK), calor específico 840 J/kgK, factor de resistencia a la difusión del vapor de agua 1,3 y Euroclase A1 de reacción al fuego. (material) | 1.050 | 33.86 | 35.55 |
| mt12psg030a | kg | Pasta para juntas. (material) | 0.300 | 1.08 | 0.32 |
| mt12psg040a | m | Cinta de juntas. (material) | 1.600 | 0.03 | 0.05 |
| op00fre010 |  | Fresadora. | 1.000 | 0.00 | 0.00 |
| op00sie010 |  | Sierra de calar. | 1.000 | 0.00 | 0.00 |
| mo052 | h | Mamparas y sistemas de placas. (mano de obra) | 0.383 | 8.52 | 3.26 |
| mo098 | h | Medio oficial colocador de mamparas y sistemas de placas. (mano de obra) | 0.137 | 5.78 | 0.79 |
| % | % | Costos directos complementarios | 2 % | 41.69 | 0.83 |
|  |  | Costes directos |  |  | 42.52 |
