# Trasdosado autoportante libre sobre tabique interior

- Propiedad del archivo: CYPE INGENIEROS, S.A.
- Formato: FIEBDC-3/2002
- Ámbito geográfico: Argentina
- Costes indirectos: 3.00 %
- Gastos generales: 13.00 %
- Beneficio industrial: 6.00 %
- IVA: 21.00 %

## P Tabiques y placares

### PT Tabiques

#### PTW Sistemas de trasdosados de placas

**PTW075** m² Trasdosado autoportante libre sobre tabique interior, sistema Placo Force "PLACO", realizado con una placa de yeso laminado GF-C1-I-W2 / - 1200 / 2400 / 12,5 / borde cuadrado, Rigidur H 13 BC "PLACO", atornillada directamente a una estructura autoportante de perfiles metálicos de acero galvanizado formada por canales R 48 "PLACO" y montantes M 48 "PLACO", con una separación entre montantes de 600 mm y un espesor total de 60,5 mm.
Suministro y montaje de trasdosado autoportante libre sobre tabique interior, sistema Placo Force "PLACO", de 60,5 mm de espesor total, compuesto por una placa de yeso laminado GF-C1-I-W2 / - 1200 / 2400 / 12,5 / borde cuadrado, Rigidur H 13 BC "PLACO", atornillada directamente a una estructura autoportante de perfiles metálicos de acero galvanizado formada por canales horizontales R 48 "PLACO", sólidamente fijados al suelo y al techo, y montantes verticales M 48 "PLACO", con una separación entre montantes de 600 mm. Incluso parte proporcional de replanteo de la perfilería, zonas de paso y huecos; colocación en todo su perímetro de cintas o bandas estancas, en la superficie de apoyo o contacto de la perfilería con los paramentos; anclajes de canales y montantes metálicos; corte y fijación de las placas mediante tornillería; tratamiento de las zonas de paso y huecos; ejecución de ángulos; tratamiento de juntas mediante pasta y cinta de juntas; recibido de las cajas para alojamiento de materiales eléctricos y de paso de instalaciones, previo replanteo de su ubicación en las placas y perforación de las mismas, y limpieza final. Totalmente terminado y listo para imprimar, pintar o revestir (sin incluir en este precio el aislamiento a colocar entre paneles).
Incluye: Replanteo y trazado en la losa inferior y en el superior de la perfilería. Colocación de banda de estanqueidad y canales inferiores, sobre solado terminado o base de asiento. Colocación de banda de estanqueidad y canales superiores, bajo losas. Colocación de los montantes. Colocación de las placas mediante fijaciones mecánicas. Replanteo de las cajas para alojamiento de materiales eléctricos y de paso de instalaciones, y posterior perforación de las placas. Tratamiento de las juntas entre placas. Recibido de las cajas para alojamiento de materiales eléctricos y de paso de instalaciones.
Criterio de cómputo de proyecto: Superficie medida según documentación gráfica de Proyecto, sin duplicar esquinas ni encuentros, deduciendo los huecos de superficie mayor de 8 m² y la mitad del hueco para los de superficie entre 5 y 8 m².
Criterio de medición de obra: Se medirá la superficie realmente ejecutada según especificaciones de Proyecto, sin duplicar esquinas ni encuentros, deduciendo los huecos de superficie mayor de 8 m² y la mitad del hueco para los de superficie entre 5 y 8 m².

| Código | Ud | Descripción | Rendimiento | Precio | Importe |
|---|---|---|---|---|---|
| mt12plj020a | m | Banda estanca, Banda 45 "PLACO", de espuma de células cerradas con una cara autoadhesiva, para la estanqueidad y aislamiento de la base de los tabiques. (material) | 0.450 | 0.30 | 0.14 |
| mt12plp070b | m | Canal de perfil metálico de acero galvanizado, R 48 "PLACO", fabricado mediante laminación en frío, de 3000 mm de longitud, 48x30 mm de sección y 0,55 mm de espesor. (material) | 1.000 | 1.34 | 1.34 |
| mt12plp060b | m | Montante de perfil metálico de acero galvanizado, M 48 "PLACO", fabricado mediante laminación en frío, de 3000 mm de longitud, 46,5x36 mm de sección y 0,6 mm de espesor. (material) | 2.100 | 1.59 | 3.34 |
| mt12plk015a | m² | Placa de yeso laminado reforzada con fibras GF-C1-I-W2 / - 1200 / 2400 / 12,5 / borde cuadrado, Rigidur H 13 BC "PLACO". (material) | 1.050 | 13.15 | 13.81 |
| mt12plt030b | Ud | Tornillo autoperforante rosca-chapa, TRPF 13 "PLACO", de 13 mm de longitud. (material) | 5.000 | 0.02 | 0.10 |
| mt12plt050c | Ud | Tornillo autorroscante Rigidur 40 "PLACO", con cabeza de trompeta, de 40 mm de longitud. (material) | 11.000 | 0.02 | 0.22 |
| mt12plj030 | m | Cinta autoadhesiva de malla de fibra de vidrio, Placofinish "PLACO", para refuerzo de juntas. (material) | 1.400 | 0.05 | 0.07 |
| mt12plm020a | kg | Pasta de fraguado en polvo, Vario "PLACO", para el tratamiento de las juntas de las placas de yeso laminado. (material) | 0.330 | 1.41 | 0.47 |
| op00fre010 |  | Fresadora. | 1.000 | 0.00 | 0.00 |
| op00sie010 |  | Sierra de calar. | 1.000 | 0.00 | 0.00 |
| op00tal010 |  | Taladro. | 1.000 | 0.00 | 0.00 |
| op00ato010 |  | Atornillador. | 1.000 | 0.00 | 0.00 |
| mo052 | h | Mamparas y sistemas de placas. (mano de obra) | 0.287 | 8.52 | 2.45 |
| mo098 | h | Medio oficial colocador de mamparas y sistemas de placas. (mano de obra) | 0.287 | 5.78 | 1.66 |
| % | % | Costos directos complementarios | 2 % | 23.60 | 0.47 |
|  |  | Costes directos |  |  | 24.07 |
