# Trampilla de registro de acero galvanizado lacado en color blanco, Metaltramp "PLACO", de 400x400 mm, para trasdosado de placas de yeso laminado, en tabiques interiores

- Propiedad del archivo: CYPE INGENIEROS, S.A.
- Formato: FIEBDC-3/2002
- Ámbito geográfico: Argentina
- Costes indirectos: 3.00 %
- Gastos generales: 13.00 %
- Beneficio industrial: 6.00 %
- IVA: 21.00 %

## P Tabiques y placares

### PT Tabiques

#### PTW Sistemas de trasdosados de placas

**PTW079** Ud Trampilla de registro de acero galvanizado lacado en color blanco, Metaltramp "PLACO", de 400x400 mm, para trasdosado de placas de yeso laminado, en tabiques interiores.
Suministro y montaje de trampilla de registro de acero galvanizado lacado en color blanco, Metaltramp "PLACO", de 400x400 mm, formada por marco y puerta con llave, para trasdosado de placas de yeso laminado, en tabiques interiores. Incluso accesorios de montaje. Totalmente terminada.
Incluye: Marcado y corte de la placa de yeso laminado. Colocación de la trampilla.
Criterio de cómputo de proyecto: Número de unidades previstas, según documentación gráfica de Proyecto.
Criterio de medición de obra: Se medirá el número de unidades realmente colocadas según especificaciones de Proyecto.

| Código | Ud | Descripción | Rendimiento | Precio | Importe |
|---|---|---|---|---|---|
| mt12plk060a | Ud | Trampilla de registro de acero galvanizado lacado en color blanco, Metaltramp "PLACO", de 400x400 mm, formada por marco y puerta con llave. (material) | 1.000 | 27.64 | 27.64 |
| op00fre010 |  | Fresadora. | 0.100 | 0.00 | 0.00 |
| mo014 | h | Oficial colocador de cielorrasos. (mano de obra) | 0.150 | 8.52 | 1.28 |
| mo080 | h | Medio oficial colocador de cielorrasos. (mano de obra) | 0.150 | 5.78 | 0.87 |
| % | % | Costos directos complementarios | 2 % | 29.79 | 0.60 |
|  |  | Costes directos |  |  | 30.39 |
