# Trampilla de registro, Alutramp "PLACO", de 400x400 mm, para trasdosado de placas de yeso laminado, en tabiques interiores

- Propiedad del archivo: CYPE INGENIEROS, S.A.
- Formato: FIEBDC-3/2002
- Ámbito geográfico: Argentina
- Costes indirectos: 3.00 %
- Gastos generales: 13.00 %
- Beneficio industrial: 6.00 %
- IVA: 21.00 %

## P Tabiques y placares

### PT Tabiques

#### PTW Sistemas de trasdosados de placas

**PTW079** Ud Trampilla de registro, Alutramp "PLACO", de 400x400 mm, para trasdosado de placas de yeso laminado, en tabiques interiores.
Suministro y montaje de trampilla de registro, Alutramp "PLACO", de 400x400 mm, formada por marco de aluminio y puerta de placa de yeso laminado con baja absorción superficial de agua, Placomarine PPM 13, para trasdosado de placas de yeso laminado, en tabiques interiores. Incluso accesorios de montaje. Totalmente terminada y lista para imprimar y revestir.
Incluye: Marcado y corte de la placa de yeso laminado. Colocación del marco. Colocación y atornillado de la puerta.
Criterio de cómputo de proyecto: Número de unidades previstas, según documentación gráfica de Proyecto.
Criterio de medición de obra: Se medirá el número de unidades realmente colocadas según especificaciones de Proyecto.

| Código | Ud | Descripción | Rendimiento | Precio | Importe |
|---|---|---|---|---|---|
| mt12plk070a | Ud | Trampilla de registro, Alutramp "PLACO", de 400x400 mm, formada por marco de aluminio y puerta de placa de yeso laminado con baja absorción superficial de agua, Placomarine PPM 13. (material) | 1.000 | 29.02 | 29.02 |
| op00fre010 |  | Fresadora. | 0.100 | 0.00 | 0.00 |
| op00ato010 |  | Atornillador. | 0.050 | 0.00 | 0.00 |
| mo014 | h | Oficial colocador de cielorrasos. (mano de obra) | 0.191 | 8.52 | 1.63 |
| mo080 | h | Medio oficial colocador de cielorrasos. (mano de obra) | 0.191 | 5.78 | 1.10 |
| % | % | Costos directos complementarios | 2 % | 31.75 | 0.64 |
|  |  | Costes directos |  |  | 32.39 |
