# Hoja de tabique interior de 7 cm de espesor de mampostería, de bloque de tabique de hormigón celular, 62,5x25x7 cm, para revestir, recibida con adhesivo cementoso

- Propiedad del archivo: CYPE INGENIEROS, S.A.
- Formato: FIEBDC-3/2002
- Ámbito geográfico: Argentina
- Costes indirectos: 3.00 %
- Gastos generales: 13.00 %
- Beneficio industrial: 6.00 %
- IVA: 21.00 %

## P Tabiques y placares

### PT Tabiques

#### PTZ Hoja para revestir

**PTZ020** m² Hoja de tabique interior de 7 cm de espesor de mampostería, de bloque de tabique de hormigón celular, 62,5x25x7 cm, para revestir, recibida con adhesivo cementoso.
Formación de hoja de tabique interior de 7 cm de espesor de mampostería, de bloque de tabique de hormigón celular, 62,5x25x7 cm, para revestir, recibida con adhesivo cementoso. Incluso parte proporcional de replanteo, nivelación y aplomado, mermas y roturas, bordes endentados, mochetas, ejecución de encuentros y limpieza.
Incluye: Replanteo y trazado en la losa de los tabiques a realizar. Marcado en las columnas de los niveles de referencia general de planta y de nivel de piso terminado. Colocación y aplomado de miras de referencia. Tendido de hilos entre miras. Colocación de las piezas por hiladas a nivel. Realización de todos los trabajos necesarios para la resolución de los huecos. Encuentros de la mampostería con fachadas, columnas y tabiques. Encuentro de la mampostería con la losa superior. Limpieza del paramento.
Criterio de cómputo de proyecto: Superficie medida según documentación gráfica de Proyecto, sin duplicar esquinas ni encuentros, deduciendo los huecos de superficie mayor de 3 m².
Criterio de medición de obra: Se medirá la superficie realmente ejecutada según especificaciones de Proyecto, sin duplicar esquinas ni encuentros, deduciendo los huecos de superficie mayor de 3 m².

| Código | Ud | Descripción | Rendimiento | Precio | Importe |
|---|---|---|---|---|---|
| mt02bhc010a | Ud | Bloque de tabique de hormigón celular, 62,5x25x7 cm, para revestir, incluso parte proporcional de piezas especiales. (material) | 7.350 | 1.11 | 8.16 |
| mt09cem012 | kg | Adhesivo cementoso. (material) | 1.000 | 0.25 | 0.25 |
| op00amo010 |  | Amoladora o radial. | 1.000 | 0.00 | 0.00 |
| mo020 | h | Oficial albañil en trabajos de albañilería. (mano de obra) | 0.314 | 8.24 | 2.59 |
| mo112 | h | Ayudante albañil en trabajos de albañilería. (mano de obra) | 0.157 | 5.56 | 0.87 |
| % | % | Costos directos complementarios | 2 % | 11.87 | 0.24 |
|  |  | Costes directos |  |  | 12.11 |
