# Hoja de tabique interior de 17,5 cm de espesor de mampostería, de bloque de tabique de hormigón celular, 62,5x25x17,5 cm, para revestir, recibida con adhesivo cementoso

- Propiedad del archivo: CYPE INGENIEROS, S.A.
- Formato: FIEBDC-3/2002
- Ámbito geográfico: Argentina
- Costes indirectos: 3.00 %
- Gastos generales: 13.00 %
- Beneficio industrial: 6.00 %
- IVA: 21.00 %

## P Tabiques y placares

### PT Tabiques

#### PTZ Hoja para revestir

**PTZ020** m² Hoja de tabique interior de 17,5 cm de espesor de mampostería, de bloque de tabique de hormigón celular, 62,5x25x17,5 cm, para revestir, recibida con adhesivo cementoso.
Formación de hoja de tabique interior de 17,5 cm de espesor de mampostería, de bloque de tabique de hormigón celular, 62,5x25x17,5 cm, para revestir, recibida con adhesivo cementoso. Incluso parte proporcional de replanteo, nivelación y aplomado, mermas y roturas, bordes endentados, mochetas, ejecución de encuentros y limpieza.
Incluye: Replanteo y trazado en la losa de los tabiques a realizar. Marcado en las columnas de los niveles de referencia general de planta y de nivel de piso terminado. Colocación y aplomado de miras de referencia. Tendido de hilos entre miras. Colocación de las piezas por hiladas a nivel. Realización de todos los trabajos necesarios para la resolución de los huecos. Encuentros de la mampostería con fachadas, columnas y tabiques. Encuentro de la mampostería con la losa superior. Limpieza del paramento.
Criterio de cómputo de proyecto: Superficie medida según documentación gráfica de Proyecto, sin duplicar esquinas ni encuentros, deduciendo los huecos de superficie mayor de 3 m².
Criterio de medición de obra: Se medirá la superficie realmente ejecutada según especificaciones de Proyecto, sin duplicar esquinas ni encuentros, deduciendo los huecos de superficie mayor de 3 m².

| Código | Ud | Descripción | Rendimiento | Precio | Importe |
|---|---|---|---|---|---|
| mt02bhc010f | Ud | Bloque de tabique de hormigón celular, 62,5x25x17,5 cm, para revestir, incluso parte proporcional de piezas especiales. (material) | 7.350 | 2.79 | 20.51 |
| mt09cem012 | kg | Adhesivo cementoso. (material) | 1.900 | 0.25 | 0.48 |
| op00amo010 |  | Amoladora o radial. | 1.000 | 0.00 | 0.00 |
| mo020 | h | Oficial albañil en trabajos de albañilería. (mano de obra) | 0.437 | 8.24 | 3.60 |
| mo112 | h | Ayudante albañil en trabajos de albañilería. (mano de obra) | 0.219 | 5.56 | 1.22 |
| % | % | Costos directos complementarios | 2 % | 25.81 | 0.52 |
|  |  | Costes directos |  |  | 26.33 |
