# Sistema de techo Deck con fijación mecánica

- Propiedad del archivo: CYPE INGENIEROS, S.A.
- Formato: FIEBDC-3/2002
- Ámbito geográfico: Argentina
- Costes indirectos: 0.03 %
- Gastos generales: 13.00 %
- Beneficio industrial: 6.00 %
- IVA: 21.00 %

## Q Techos

### QA Planas

#### QAD No transitables, no ventiladas

**QAD052** m² Sistema de techo Deck con fijación mecánica, "DANOSA", tipo convencional, pendiente del 1% al 5%, compuesta de: soporte base: perfil nervado autoportante de chapa de acero galvanizado S 280 de 0,7 mm de espesor, acabado liso, con 3 nervios de 50 mm de altura separados 260 mm; aislamiento térmico: panel de lana de roca con resinas fenólicas, Rocdan SA-50 "DANOSA", de 50 mm de espesor; impermeabilización monocapa, no adherida: lámina impermeabilizante flexible, tipo PVC-P(hs), Danopol HS 1,2 "DANOSA", de 1,2 mm de espesor, con armadura de malla de fibra de poliéster, fijada mecánicamente al soporte con 3 tornillos de acero cada m², de 65 mm de longitud.
Formación de techo Deck con fijación mecánica, "DANOSA", tipo convencional, pendiente del 1% al 5%, compuesta de los siguientes elementos: SOPORTE BASE: perfil nervado autoportante de chapa de acero galvanizado S 280 de 0,7 mm de espesor, acabado liso, con 3 nervios de 50 mm de altura separados 260 mm, inercia 18 cm4 y masa superficial 5,5 kg/m²; AISLAMIENTO TÉRMICO: panel de lana de roca con resinas fenólicas, Rocdan SA-50 "DANOSA", de 50 mm de espesor y resistencia térmica 1,25 m²K/W; IMPERMEABILIZACIÓN: tipo monocapa, no adherida, formada por perfiles colaminados de chapa y PVC-P en los bordes y lámina impermeabilizante flexible, tipo PVC-P(hs), Danopol HS 1,2 "DANOSA", de 1,2 mm de espesor, con armadura de malla de fibra de poliéster, fijada mecánicamente; FIJACIONES MECÁNICAS: lámina impermeabilizante fijada mecánicamente al soporte metálico mediante tornillo de acero EVDF ZBJ de 6 mm de diámetro y 65 mm de longitud, con tratamiento anticorrosión, tarugo y arandela de reparto de 40x40 mm, dispuestos en 3 puntos cada m². Incluso parte proporcional de formación de juntas de dilatación en techo y resolución de puntos singulares.
Incluye: Replanteo de las chapas nervadas y de los puntos singulares. Corte, preparación y colocación de las chapas. Ejecución de juntas y perímetro. Fijación mecánica de las chapas. Resolución de puntos singulares. Revisión de la superficie base en la que se realiza la fijación del aislamiento de acuerdo con las exigencias de la técnica a emplear. Corte, ajuste y colocación del aislamiento. Colocación de perfiles de fijación en los bordes. Colocación de la impermeabilización. Fijación mecánica de la impermeabilización.
Criterio de cómputo de proyecto: Superficie medida en proyección horizontal, según documentación gráfica de Proyecto, desde las caras interiores de los antepechos o petos perimetrales que la limitan.
Criterio de medición de obra: Se medirá, en proyección horizontal, la superficie realmente ejecutada según especificaciones de Proyecto, desde las caras interiores de los antepechos o petos perimetrales que la limitan.

| Código | Ud | Descripción | Rendimiento | Precio | Importe |
|---|---|---|---|---|---|
| mt13ccg200ac | m² | Perfil nervado autoportante de chapa de acero galvanizado S 280 de 0,7 mm de espesor, acabado liso, con 3 nervios de 50 mm de altura separados 260 mm, inercia 18 cm4 y masa superficial 5,5 kg/m². (material) | 1.100 | 7.15 | 7.87 |
| mt16pdt010ga | m² | Panel de lana de roca con resinas fenólicas, Rocdan SA-50 "DANOSA", de 50 mm de espesor y resistencia térmica 1,25 m²K/W. (material) | 1.050 | 20.83 | 21.87 |
| mt16aab010 | Ud | Fijación mecánica de los paneles aislantes a la chapa metálica (techos deck). (material) | 3.000 | 0.21 | 0.63 |
| mt15dan010aa | m² | Lámina impermeabilizante flexible, tipo PVC-P(hs), Danopol HS 1,2 "DANOSA", de 1,2 mm de espesor, con armadura de malla de fibra de poliéster. (material) | 1.050 | 9.58 | 10.06 |
| mt15dan020a | m | Perfil colaminado de chapa de acero y PVC-P, plano, "DANOSA", para remate de impermeabilización con láminas de PVC-P, en los extremos de las láminas y en encuentros con elementos verticales. (material) | 0.400 | 3.42 | 1.37 |
| mt14lga100a | Ud | Tornillo de acero EVDF ZBJ de 6 mm de diámetro y 65 mm de longitud, con tratamiento anticorrosión, tarugo y arandela de reparto de 40x40 mm. (material) | 3.000 | 0.22 | 0.66 |
| mt14lbd080a | m | Banda de refuerzo de betún modificado con elastómero SBS Esterdan 30 P Elast "DANOSA", LBM(SBS) - 30 - PE, de 32 cm de ancho, masa nominal 3 kg/m², armada con fieltro de poliéster no tejido, acabada con film plástico en ambas caras. (material) | 0.570 | 4.51 | 2.57 |
| mt14lbd240 | m | Perfil de chapa de acero galvanizado, "DANOSA", para encuentros de la impermeabilización con paramentos verticales. (material) | 0.150 | 1.55 | 0.23 |
| op00ciz010 |  | Cizalla. | 1.000 | 0.00 | 0.00 |
| op00roe010 |  | Roedora. | 1.000 | 0.00 | 0.00 |
| op00pis010 |  | Pistola de aire caliente para soldadura de materiales termoplásticos. | 1.000 | 0.00 | 0.00 |
| mo047 | h | Oficial pailero. (mano de obra) | 0.193 | 8.52 | 1.64 |
| mo090 | h | Ayudante pailero. (mano de obra) | 0.193 | 5.78 | 1.12 |
| mo050 | h | Oficial colocador de aislantes. (mano de obra) | 0.064 | 8.52 | 0.55 |
| mo093 | h | Ayudante colocador de aislantes. (mano de obra) | 0.064 | 5.78 | 0.37 |
| mo028 | h | Oficial aplicador de láminas impermeabilizantes. (mano de obra) | 0.180 | 8.24 | 1.48 |
| mo062 | h | Ayudante aplicador de láminas impermeabilizantes. (mano de obra) | 0.180 | 5.78 | 1.04 |
| % | % | Costos directos complementarios | 2 % | 51.46 | 1.03 |
|  |  | Costes directos |  |  | 52.49 |
