# Junta estructural en techo plano no transitable

- Propiedad del archivo: CYPE INGENIEROS, S.A.
- Formato: FIEBDC-3/2002
- Ámbito geográfico: Argentina
- Divisa: ARS
- Costes indirectos: 3.00 %
- Gastos generales: 13.00 %
- Beneficio industrial: 6.00 %
- IVA: 21.00 %

## Q Techos

### QA Planos

#### QAF Puntos singulares

**QAF012** m Junta estructural en techo plano no transitable, no ventilado, ajardinada, tipo invertido, con módulo drenante. Impermeabilización: banda de refuerzo de membrana impermeabilizante preelaborada flexible de PVC-P, (fv), de 1,2 mm de espesor, con armadura de velo de fibra de vidrio, y con resistencia a la intemperie, colocada suelta sobre la capa separadora, formando un fuelle sin adherir en la zona de la junta; fondo de juntas para sellado en cordones de polietileno expandido, de 20 mm de diámetro; y banda de terminación de membrana impermeabilizante preelaborada flexible de PVC-P, (fv), de 1,2 mm de espesor, con armadura de velo de fibra de vidrio, y con resistencia a la intemperie fijada en solapes mediante soldadura térmica a la impermeabilización continua del techo, formando un fuelle sin adherir en la zona de la junta, sobre el cordón de relleno.
Junta estructural en techo plano no transitable, no ventilado, ajardinada, tipo invertido, con módulo drenante. Impermeabilización: banda de refuerzo de membrana impermeabilizante preelaborada flexible de PVC-P, (fv), de 1,2 mm de espesor, con armadura de velo de fibra de vidrio, y con resistencia a la intemperie, colocada suelta sobre la capa separadora, formando un fuelle sin adherir en la zona de la junta; fondo de juntas para sellado en cordones de polietileno expandido, de 20 mm de diámetro; y banda de terminación de membrana impermeabilizante preelaborada flexible de PVC-P, (fv), de 1,2 mm de espesor, con armadura de velo de fibra de vidrio, y con resistencia a la intemperie fijada en solapes mediante soldadura térmica a la impermeabilización continua del techo, formando un fuelle sin adherir en la zona de la junta, sobre el cordón de relleno.
Incluye: Limpieza y preparación de la superficie. Colocación de la banda de refuerzo. Colocación del cordón de relleno en el interior de la junta. Colocación de la banda de terminación.
Criterio de cómputo de proyecto: Longitud medida en proyección horizontal, según documentación gráfica de Proyecto.
Criterio de cómputo de obra: Se medirá, en proyección horizontal, la longitud realmente ejecutada según especificaciones de Proyecto.

| Código | Ud | Descripción | Rendimiento | Precio | Importe |
|---|---|---|---|---|---|
| mt15dan010c | m² | Membrana impermeabilizante preelaborada flexible de PVC-P, (fv), de 1,2 mm de espesor, con armadura de velo de fibra de vidrio, y con resistencia a la intemperie. (material) | 1.000 | 443.28 | 443.28 |
| mt15sja030bb | m | Fondo de juntas para sellado en cordones de polietileno expandido, de 20 mm de diámetro, para limitar la profundidad de la junta de contracción. (material) | 1.050 | 14.00 | 14.70 |
| op00pis010 |  | Pistola de aire caliente para soldadura de materiales termoplásticos. | 1.000 | 0.00 | 0.00 |
| mo029 | h | Oficial aplicador de membranas impermeabilizantes preelaboradas. (mano de obra) | 0.142 | 445.11 | 63.21 |
| mo067 | h | Medio oficial aplicador de membranas impermeabilizantes preelaboradas. (mano de obra) | 0.142 | 331.94 | 47.14 |
| % | % | Herramientas | 2 % | 568.33 | 11.37 |
|  |  | Costes directos |  |  | 579.70 |
