# Sustitución de sumidero deteriorado de salida vertical en techo plano, por sumidero de caucho EPDM, de salida vertical, de 90 mm de diámetro

- Propiedad del archivo: CYPE INGENIEROS, S.A.
- Formato: FIEBDC-3/2002
- Ámbito geográfico: Argentina
- Costes indirectos: 0.03 %
- Gastos generales: 13.00 %
- Beneficio industrial: 6.00 %
- IVA: 21.00 %

## Q Techos

### QA Planas

#### QAW Sustituciones

**QAW010** Ud Sustitución de sumidero deteriorado de salida vertical en techo plano, por sumidero de caucho EPDM, de salida vertical, de 90 mm de diámetro.
Sustitución de sumidero deteriorado de salida vertical en techo plano, por sumidero de caucho EPDM, de salida vertical, de 90 mm de diámetro, con rejilla plana de caucho EPDM. Incluso parte proporcional de retirada del sumidero deteriorado, conexión a la red de saneamiento del edificio, reparación de los desperfectos que se puedan ocasionar en los elementos del entorno que deban mantenerse, limpieza, acopio, retirada y carga manual de escombros sobre camión o contenedor. Totalmente terminado, conexionado y probado.
Incluye: Retirada y acopio del material deteriorado. Limpieza de los restos de obra. Colocación del nuevo sumidero. Carga del material desmontado y los restos de obra sobre camión o contenedor.
Criterio de cómputo de proyecto: Número de unidades previstas, según documentación gráfica de Proyecto.
Criterio de medición de obra: Se medirá el número de unidades realmente ejecutadas según especificaciones de Proyecto.

| Código | Ud | Descripción | Rendimiento | Precio | Importe |
|---|---|---|---|---|---|
| mt14lbd200ab | Ud | Sumidero de caucho EPDM, de salida vertical, de 90 mm de diámetro, con rejilla plana de caucho EPDM. (material) | 1.000 | 21.33 | 21.33 |
| mt36tie010ea | m | Caño de PVC, serie B, de 90 mm de diámetro y 3 mm de espesor, con extremo abocardado. (material) | 1.000 | 3.47 | 3.47 |
| mo007 | h | Oficial plomero. (mano de obra) | 0.395 | 8.52 | 3.37 |
| mo105 | h | Peón albañil. (mano de obra) | 0.319 | 5.56 | 1.77 |
| % | % | Costos directos complementarios | 2 % | 29.94 | 0.60 |
|  |  | Costes directos |  |  | 30.54 |
