# Formación de pendientes en techo plano ventilado

- Propiedad del archivo: CYPE INGENIEROS, S.A.
- Formato: FIEBDC-3/2002
- Ámbito geográfico: Argentina
- Divisa: ARS
- Costes indirectos: 3.00 %
- Gastos generales: 13.00 %
- Beneficio industrial: 6.00 %
- IVA: 21.00 %

## Q Techos

### QA Planos

#### QAY Reparaciones

**QAY011** m² Formación de pendientes en techo plano ventilado, con tablero cerámico hueco machihembrado de 50x20x3 cm apoyado sobre tabiques aligerados de ladrillo cerámico hueco de 24x11,5x9 cm, dispuestos cada 50 cm y con 30 cm de altura media.
Formación de pendientes en techo plano ventilado, con tablero cerámico hueco machihembrado de 50x20x3 cm con capa de regularización de mortero de cemento, confeccionado en obra, dosificación 1:6, de 3 cm de espesor, acabado fratasado apoyado sobre tabiques aligerados de ladrillo cerámico hueco de 24x11,5x9 cm, asentado con mortero de cemento, confeccionado en obra, dosificación 1:6, dispuestos cada 50 cm y con 30 cm de altura media, rematados superiormente con fajas para reglado de mortero de cemento, confeccionado en obra, dosificación 1:6. Incluso limpieza y preparación de la superficie soporte, replanteo de las pendientes y trazado de limatesas, limahoyas y juntas, formación de fajas para reglado, relleno de juntas con poliestireno expandido de 2 cm de espesor, ejecución de los tabiques aligerados y remate con faja para reglado superior y cinta de papel.
Incluye: Limpieza y preparación de la superficie soporte. Replanteo de las pendientes y trazado de limatesas, limahoyas y juntas. Formación de pendientes mediante encintado de limatesas, limahoyas y juntas con fajas para reglado de ladrillo. Relleno de juntas con poliestireno expandido. Ejecución de los tabiques aligerados. Reglado del remate de los tabiques aligerados para recibir el tablero. Colocación de las cintas de papel sobre los tabiques aligerados. Ejecución del tablero cerámico machihembrado sobre los tabiques aligerados. Colado, extendido y reglado de la capa de mortero de regularización.
Criterio de cómputo de proyecto: Superficie del techo medida en proyección horizontal, según documentación gráfica de Proyecto, desde las caras interiores de los antepechos o petos perimetrales que la limitan.
Criterio de cómputo de obra: Se medirá, en proyección horizontal, la superficie de techo realmente ejecutada según especificaciones de Proyecto, desde las caras interiores de los antepechos o petos perimetrales que la limitan.

| Código | Ud | Descripción | Rendimiento | Precio | Importe |
|---|---|---|---|---|---|
| mt04lvc010c | Ud | Ladrillo cerámico hueco doble, para revestir, 24x11,5x9 cm, densidad 780 kg/m³. (material) | 19.000 | 1.14 | 21.66 |
| mt08aaa010a | m³ | Agua. (material) | 0.008 | 12.28 | 0.10 |
| mt01arg005a | t | Arena de cantera, para mortero preparado en obra. (material) | 0.063 | 158.44 | 9.98 |
| mt08cem000g | kg | Cemento gris en sacos. (material) | 9.619 | 2.35 | 22.60 |
| mt16pea020b | m² | Panel rígido de poliestireno expandido, mecanizado lateral recto, de 20 mm de espesor, resistencia térmica 0,55 m²K/W, conductividad térmica 0,036 W/(mK), para junta de contracción. (material) | 0.010 | 90.66 | 0.91 |
| mt13blw200 | m² | Papel kraft. (material) | 0.198 | 1.95 | 0.39 |
| mt04lvg020a | Ud | Tablero cerámico hueco machihembrado, para revestir, 50x20x3 cm, con las testas rectas. (material) | 10.000 | 2.11 | 21.10 |
| mq06hor010 | h | Hormigonera. (maquinaria) | 0.031 | 37.76 | 1.17 |
| mo020 | h | Oficial albañil especializado en trabajos de mampostería. (mano de obra) | 0.827 | 445.11 | 368.11 |
| mo113 | h | Ayudante de albañil especializado en trabajos de mampostería. (mano de obra) | 1.191 | 319.35 | 380.35 |
| % | % | Herramientas | 2 % | 826.37 | 16.53 |
|  |  | Costes directos |  |  | 842.90 |
