# Formación de pendientes en techo plano ventilado

- Propiedad del archivo: CYPE INGENIEROS, S.A.
- Formato: FIEBDC-3/2002
- Ámbito geográfico: Argentina
- Costes indirectos: 3.00 %
- Gastos generales: 13.00 %
- Beneficio industrial: 6.00 %
- IVA: 21.00 %

## Q Techos

### QA Planas

#### QAY Reparaciones

**QAY011** m² Formación de pendientes en techo plano ventilado, con tablero cerámico hueco machihembrado de 100x30x4 cm apoyado sobre tabiques aligerados de ladrillo cerámico hueco de 24x11,5x9 cm, dispuestos cada 100 cm y con 30 cm de altura media.
Formación de pendientes en techo plano ventilado, con solera de tablero cerámico hueco machihembrado de 100x30x4 cm con una capa de regularización de mortero de cemento 1:6 de 3 cm de espesor y acabado fratasado apoyado sobre tabiques aligerados de ladrillo cerámico hueco de 24x11,5x9 cm, asentado con mortero de cemento 1:6, dispuestos cada 100 cm y con 30 cm de altura media, rematados superiormente con fajas para reglado de mortero de cemento 1:6. Incluso parte proporcional de limpieza y preparación de la superficie soporte, replanteo de las pendientes y trazado de limatesas, limahoyas y juntas, formación de fajas para reglado, relleno de juntas con poliestireno expandido de 2 cm de espesor, ejecución de los tabiques aligerados y remate con faja para reglado superior y cinta de papel.
Incluye: Limpieza y preparación de la superficie soporte. Replanteo de las pendientes y trazado de limatesas, limahoyas y juntas. Formación de pendientes mediante encintado de limatesas, limahoyas y juntas con fajas para reglado de ladrillo. Relleno de juntas con poliestireno expandido. Ejecución de los tabiques aligerados. Reglado del remate de los tabiques aligerados para recibir el tablero. Colocación de las cintas de papel en el canto de apoyo del tablero sobre los tabiques aligerados. Ejecución del tablero cerámico machihembrado sobre los tabiques aligerados. Vertido, extendido y reglado de la capa de mortero de regularización.
Criterio de cómputo de proyecto: Superficie del techo medida en proyección horizontal, según documentación gráfica de Proyecto, desde las caras interiores de los antepechos o petos perimetrales que la limitan.
Criterio de medición de obra: Se medirá, en proyección horizontal, la superficie de techo realmente ejecutada según especificaciones de Proyecto, desde las caras interiores de los antepechos o petos perimetrales que la limitan.

| Código | Ud | Descripción | Rendimiento | Precio | Importe |
|---|---|---|---|---|---|
| mt04lvc010c | Ud | Ladrillo cerámico hueco doble, para revestir, 24x11,5x9 cm. (material) | 10.000 | 0.11 | 1.10 |
| mt09mor010c | m³ | Mortero de cemento CEM II/B-P 32,5 N tipo M-5, confeccionado en obra con 250 kg/m³ de cemento y una proporción en volumen 1/6. (material) | 0.004 | 118.22 | 0.47 |
| mt16pea020b | m² | Panel rígido de poliestireno expandido, mecanizado lateral recto, de 20 mm de espesor, resistencia térmica 0,55 m²K/W, conductividad térmica 0,036 W/(mK), para junta de contracción. (material) | 0.010 | 1.76 | 0.02 |
| mt13blw200 | m² | Papel kraft. para desolidarización de la unión entre tabiques aligerados y tablero cerámico machihembrado, en formación de pendientes. (material) | 0.099 | 0.15 | 0.01 |
| mt04lvg020c | Ud | Tablero cerámico hueco machihembrado, para revestir, 100x30x4 cm. (material) | 3.500 | 0.61 | 2.14 |
| mt09mor010c | m³ | Mortero de cemento CEM II/B-P 32,5 N tipo M-5, confeccionado en obra con 250 kg/m³ de cemento y una proporción en volumen 1/6. | 0.030 | 118.22 | 3.55 |
| mo019 | h | Oficial albañil. (mano de obra) | 0.832 | 8.24 | 6.86 |
| mo111 | h | Ayudante albañil. (mano de obra) | 0.832 | 5.56 | 4.63 |
| % | % | Costos directos complementarios | 2 % | 18.78 | 0.38 |
|  |  | Costes directos |  |  | 19.16 |
