# Alero decorativo en tejado

- Propiedad del archivo: CYPE INGENIEROS, S.A.
- Formato: FIEBDC-3/2002
- Ámbito geográfico: Argentina
- Divisa: ARS
- Costes indirectos: 3.00 %
- Gastos generales: 13.00 %
- Beneficio industrial: 6.00 %
- IVA: 21.00 %

## Q Techos

### QR Remates

#### QRA Aleros

**QRA010** m Alero decorativo en tejado, formado por canecillos prefabricados de hormigón de 90x7x10 cm, color blanco, asentados con mortero de cemento, confeccionado en obra, con aditivo hidrófugo, dosificación 1:3 con una separación de 50 cm, tableros cerámicos huecos machihembrados de 50x20x3 cm y capa de compresión de 3 cm de espesor con el mismo mortero.
Alero decorativo en tejado, formado por canecillos prefabricados de hormigón de 90x7x10 cm, color blanco, asentados con mortero de cemento, confeccionado en obra, con aditivo hidrófugo, dosificación 1:3 con una separación de 50 cm, tableros cerámicos huecos machihembrados de 50x20x3 cm y capa de compresión de 3 cm de espesor con el mismo mortero.
Incluye: Replanteo y trazado en la losa de los elementos componentes del alero. Recibido de los canecillos. Formación de tablero. Colado, extendido y reglado de la capa de mortero de regularización.
Criterio de cómputo de proyecto: Longitud del borde del faldón, medida por su cara exterior, según documentación gráfica de Proyecto.
Criterio de cómputo de obra: Se medirá, por su mayor desarrollo lineal, la longitud realmente ejecutada según especificaciones de Proyecto.
Criterio de valoración económica: El precio no incluye el emboquillado de las tejas del alero.

| Código | Ud | Descripción | Rendimiento | Precio | Importe |
|---|---|---|---|---|---|
| mt13anh010b | Ud | Canecillo prefabricado de hormigón, 90x7x10 cm, color blanco. (material) | 1.000 | 30.55 | 30.55 |
| mt04lvg020a | Ud | Tablero cerámico hueco machihembrado, para revestir, 50x20x3 cm, con las testas rectas. (material) | 4.000 | 2.11 | 8.44 |
| mt08aaa010a | m³ | Agua. (material) | 0.010 | 12.28 | 0.12 |
| mt01arg005a | t | Arena de cantera, para mortero preparado en obra. (material) | 0.074 | 158.44 | 11.72 |
| mt08cem000g | kg | Cemento gris en sacos. (material) | 22.500 | 2.35 | 52.88 |
| mt08adt010 | kg | Aditivo hidrófugo para impermeabilización de morteros u hormigones. (material) | 0.450 | 9.82 | 4.42 |
| mq06hor010 | h | Hormigonera. (maquinaria) | 0.046 | 37.76 | 1.74 |
| mo020 | h | Oficial albañil especializado en trabajos de mampostería. (mano de obra) | 0.947 | 445.11 | 421.52 |
| mo077 | h | Medio oficial albañil especializado en trabajos de mampostería. (mano de obra) | 1.420 | 331.94 | 471.35 |
| % | % | Herramientas | 2 % | 1002.74 | 20.05 |
|  |  | Costes directos |  |  | 1022.79 |
