# Alero decorativo en tejado, formado por tres hiladas de ladrillo macizo, asentado con mortero de cemento, confeccionado en obra, dosificación 1:6

- Propiedad del archivo: CYPE INGENIEROS, S.A.
- Formato: FIEBDC-3/2002
- Ámbito geográfico: Argentina
- Divisa: ARS
- Costes indirectos: 3.00 %
- Gastos generales: 13.00 %
- Beneficio industrial: 6.00 %
- IVA: 21.00 %

## Q Techos

### QR Remates

#### QRA Aleros

**QRA010** m Alero decorativo en tejado, formado por tres hiladas de ladrillo macizo, asentado con mortero de cemento, confeccionado en obra, dosificación 1:6.
Alero decorativo en tejado, formado por tres hiladas de ladrillo macizo, asentado con mortero de cemento, confeccionado en obra, dosificación 1:6.
Incluye: Replanteo y trazado en la losa de los elementos componentes del alero. Colocación de los ladrillos cerámicos.
Criterio de cómputo de proyecto: Longitud del borde del faldón, medida por su cara exterior, según documentación gráfica de Proyecto.
Criterio de cómputo de obra: Se medirá, por su mayor desarrollo lineal, la longitud realmente ejecutada según especificaciones de Proyecto.
Criterio de valoración económica: El precio no incluye el emboquillado de las tejas del alero.

| Código | Ud | Descripción | Rendimiento | Precio | Importe |
|---|---|---|---|---|---|
| mt05mmq010b | Ud | Ladrillo cerámico visto macizo de elaboración mecánica, color rojo, 25x12x5 cm, densidad 1300 kg/m³. (material) | 22.000 | 3.04 | 66.88 |
| mt08aaa010a | m³ | Agua. (material) | 0.006 | 12.28 | 0.07 |
| mt01arg005a | t | Arena de cantera, para mortero preparado en obra. (material) | 0.016 | 158.44 | 2.54 |
| mt08cem000g | kg | Cemento gris en sacos. (material) | 2.500 | 2.35 | 5.88 |
| mq06hor010 | h | Hormigonera. (maquinaria) | 0.014 | 37.76 | 0.53 |
| op00amo010 |  | Amoladora o radial. | 1.000 | 0.00 | 0.00 |
| mo020 | h | Oficial albañil especializado en trabajos de mampostería. (mano de obra) | 0.828 | 445.11 | 368.55 |
| mo077 | h | Medio oficial albañil especializado en trabajos de mampostería. (mano de obra) | 0.923 | 331.94 | 306.38 |
| % | % | Herramientas | 2 % | 750.83 | 15.02 |
|  |  | Costes directos |  |  | 765.85 |
