# Borde lateral de techo con piezas cerámicas

- Propiedad del archivo: CYPE INGENIEROS, S.A.
- Formato: FIEBDC-3/2002
- Ámbito geográfico: Argentina
- Divisa: ARS
- Costes indirectos: 3.00 %
- Gastos generales: 13.00 %
- Beneficio industrial: 6.00 %
- IVA: 21.00 %

## Q Techos

### QR Remates

#### QRB Borde lateral

**QRB020** m Borde lateral de techo con piezas cerámicas.
Borde lateral de techo con remates laterales cerámicos, color rojo, para tejas curvas, asentados con mortero de cemento, confeccionado en obra, dosificación 1:6. Incluso solapes.
Incluye: Colocación de las tejas con mortero.
Criterio de cómputo de proyecto: Longitud medida según documentación gráfica de Proyecto.
Criterio de cómputo de obra: Se medirá la longitud realmente ejecutada según especificaciones de Proyecto.

| Código | Ud | Descripción | Rendimiento | Precio | Importe |
|---|---|---|---|---|---|
| mt13tac012a | Ud | Remate lateral cerámico, color rojo, para tejas curvas. (material) | 2.700 | 28.28 | 76.36 |
| mt08aaa010a | m³ | Agua. (material) | 0.006 | 14.71 | 0.09 |
| mt01arg005a | t | Arena de cantera, para mortero preparado en obra. (material) | 0.049 | 185.42 | 9.09 |
| mt08cem000g | kg | Cemento gris en sacos. (material) | 7.500 | 2.81 | 21.08 |
| mq06hor010 | h | Hormigonera. (maquinaria) | 0.024 | 116.72 | 2.80 |
| mo020 | h | Oficial albañil especializado en trabajos de mampostería. (mano de obra) | 0.213 | 1548.26 | 329.78 |
| mo113 | h | Ayudante de albañil especializado en trabajos de mampostería. (mano de obra) | 0.320 | 1113.63 | 356.36 |
| % | % | Herramientas | 2 % | 795.56 | 15.91 |
|  |  | Costes directos |  |  | 811.47 |
