# Techo inclinado de paneles sándwich aislantes de acero, de 30 mm de espesor y 1150 mm de ancho, alma aislante de lana de roca, con una pendiente mayor del 10%

- Propiedad del archivo: CYPE INGENIEROS, S.A.
- Formato: FIEBDC-3/2002
- Ámbito geográfico: Argentina
- Divisa: ARS
- Costes indirectos: 3.00 %
- Gastos generales: 13.00 %
- Beneficio industrial: 6.00 %
- IVA: 21.00 %

## Q Techos

### QT Inclinados

#### QTM Paneles sándwich aislantes metálicos

**QTM010** m² Techo inclinado de paneles sándwich aislantes de acero, de 30 mm de espesor y 1150 mm de ancho, alma aislante de lana de roca, con una pendiente mayor del 10%.
Suministro y montaje de cobertura de faldones de techos inclinados, con una pendiente mayor del 10%, con paneles sándwich aislantes de acero, de 30 mm de espesor y 1150 mm de ancho, formados por doble cara metálica de chapa estándar de acero, acabado prelacado, de espesor exterior 0,5 mm y espesor interior 0,5 mm y alma aislante de lana de roca de densidad media 145 kg/m³, y accesorios, fijados mecánicamente a cualquier tipo de correa estructural (no incluida en este precio). Incluso parte proporcional de elementos de fijación, accesorios y juntas.
Incluye: Replanteo de los paneles por faldón. Ejecución de juntas y perímetro. Fijación mecánica de los paneles.
Criterio de cómputo de proyecto: Superficie medida en verdadera magnitud, según documentación gráfica de Proyecto.
Criterio de cómputo de obra: Se medirá, en verdadera magnitud, la superficie realmente ejecutada según especificaciones de Proyecto.

| Código | Ud | Descripción | Rendimiento | Precio | Importe |
|---|---|---|---|---|---|
| mt13dcp010qll | m² | Panel sándwich aislante de acero, para techos, de 30 mm de espesor y 1150 mm de ancho, formado por doble cara metálica de chapa estándar de acero, acabado prelacado, de espesor exterior 0,5 mm y espesor interior 0,5 mm y alma aislante de lana de roca de densidad media 145 kg/m³, y accesorios. (material) | 1.050 | 337.70 | 354.59 |
| mt13ccg030d | Ud | Tornillo autorroscante de 6,5x70 mm de acero inoxidable, con arandela. (material) | 3.000 | 4.94 | 14.82 |
| op00ciz010 |  | Cizalla. | 1.000 | 0.00 | 0.00 |
| op00roe010 |  | Roedora. | 1.000 | 0.00 | 0.00 |
| mo051 | h | Oficial montador de cerramientos industriales. (mano de obra) | 0.094 | 212.17 | 19.94 |
| mo098 | h | Medio oficial montador de cerramientos industriales. (mano de obra) | 0.094 | 151.32 | 14.22 |
| % | % | Herramientas | 2 % | 403.57 | 8.07 |
|  |  | Costes directos |  |  | 411.64 |
