# Teja solar fotovoltaica plana

- Propiedad del archivo: CYPE INGENIEROS, S.A.
- Formato: FIEBDC-3/2002
- Ámbito geográfico: Argentina
- Divisa: ARS
- Costes indirectos: 3.00 %
- Gastos generales: 13.00 %
- Beneficio industrial: 6.00 %
- IVA: 21.00 %

## Q Techos

### QU Componentes de techos inclinados y curvas

#### QUF De tejas solares fotovoltaicas

**QUF005** Ud Teja solar fotovoltaica plana.
Teja solar fotovoltaica plana de células de silicio monocristalino, color rojo, potencia máxima (Wp) 175 W, tensión a máxima potencia (Vmp) 18,46 V, intensidad a máxima potencia (Imp) 9,45 A, tensión en circuito abierto (Voc) 21,7 V, intensidad de cortocircuito (Isc) 9,92 A, eficiencia 16,33%, 32 células de 156x156 mm, vidrio exterior templado de 4 mm de espesor, capa adhesiva de butiral de polivinilo (PVB), capa posterior de vidrio templado de 4 mm de espesor, temperatura de trabajo -40°C hasta 85°C, dimensiones 1407x760x9 mm, resistencia a la carga del viento 245 kg/m², resistencia a la carga de la nieve 551 kg/m², peso 23,55 kg, con caja de conexiones con diodos, cables polarizados de 4 mm² de sección y 450 mm de longitud y conectores MC4. Incluso accesorios de montaje y material de conexionado eléctrico.
Incluye: Colocación y fijación. Conexionado y comprobación de su correcto funcionamiento.
Criterio de cómputo de proyecto: Número de unidades previstas, según documentación gráfica de Proyecto.
Criterio de cómputo de obra: Se medirá el número de unidades realmente ejecutadas según especificaciones de Proyecto.

| Código | Ud | Descripción | Rendimiento | Precio | Importe |
|---|---|---|---|---|---|
| mt35sol100jt | Ud | Teja solar fotovoltaica plana de células de silicio monocristalino, color rojo, potencia máxima (Wp) 175 W, tensión a máxima potencia (Vmp) 18,46 V, intensidad a máxima potencia (Imp) 9,45 A, tensión en circuito abierto (Voc) 21,7 V, intensidad de cortocircuito (Isc) 9,92 A, eficiencia 16,33%, 32 células de 156x156 mm, vidrio exterior templado de 4 mm de espesor, capa adhesiva de butiral de polivinilo (PVB), capa posterior de vidrio templado de 4 mm de espesor, temperatura de trabajo -40°C hasta 85°C, dimensiones 1407x760x9 mm, resistencia a la carga del viento 245 kg/m², resistencia a la carga de la nieve 551 kg/m², peso 23,55 kg, con caja de conexiones con diodos, cables polarizados de 4 mm² de sección y 450 mm de longitud y conectores MC4. (material) | 1.000 | 83533.78 | 83533.78 |
| mo003 | h | Oficial electricista. (mano de obra) | 0.390 | 12241.03 | 4774.00 |
| mo102 | h | Medio oficial electricista. (mano de obra) | 0.390 | 8888.07 | 3466.35 |
| % | % | Herramientas | 2 % | 91774.13 | 1835.48 |
|  |  | Costes directos |  |  | 93609.61 |
