# Capa de mortero de cemento, para regularización de faldón de hormigón, en techo inclinado

- Propiedad del archivo: CYPE INGENIEROS, S.A.
- Formato: FIEBDC-3/2002
- Ámbito geográfico: Argentina
- Divisa: ARS
- Costes indirectos: 3.00 %
- Gastos generales: 13.00 %
- Beneficio industrial: 6.00 %
- IVA: 21.00 %

## Q Techos

### QU Componentes de techos inclinados y curvas

#### QUG Formación de pendientes

**QUG100** m² Capa de mortero de cemento, para regularización de faldón de hormigón, en techo inclinado.
Capa de mortero de cemento, confeccionado en obra, dosificación 1:6, de 3 cm de espesor, acabado fratasado, para regularización de faldón de hormigón, en techo inclinado.
Incluye: Colado, extendido y reglado de la capa de mortero de regularización.
Criterio de cómputo de proyecto: Superficie medida según documentación gráfica de Proyecto.
Criterio de cómputo de obra: Se medirá la superficie realmente ejecutada según especificaciones de Proyecto.

| Código | Ud | Descripción | Rendimiento | Precio | Importe |
|---|---|---|---|---|---|
| mt08aaa010a | m³ | Agua. (material) | 0.006 | 19.03 | 0.11 |
| mt01arg005a | t | Arena de cantera, para mortero preparado en obra. (material) | 0.049 | 221.35 | 10.85 |
| mt08cem000g | kg | Cemento gris en sacos. (material) | 7.500 | 3.65 | 27.38 |
| mo020 | h | Oficial albañil especializado en trabajos de mampostería. (mano de obra) | 0.177 | 11912.66 | 2108.54 |
| mo077 | h | Medio oficial albañil especializado en trabajos de mampostería. (mano de obra) | 0.236 | 8905.02 | 2101.58 |
| % | % | Herramientas | 2 % | 4248.46 | 84.97 |
|  |  | Costes directos |  |  | 4333.43 |
