# Piezas especiales para techo inclinado de paneles sándwich aislantes

- Propiedad del archivo: CYPE INGENIEROS, S.A.
- Formato: FIEBDC-3/2002
- Ámbito geográfico: Argentina
- Divisa: ARS
- Costes indirectos: 3.00 %
- Gastos generales: 13.00 %
- Beneficio industrial: 6.00 %
- IVA: 21.00 %

## Q Techos

### QU Componentes de techos inclinados y curvas

#### QUM De chapas de acero y paneles sándwich

**QUM022** Ud Piezas especiales para techo inclinado de paneles sándwich aislantes.
Aireador lineal estático, de chapa de acero galvanizado, de 3500 mm de longitud, 600 mm de ancho, apertura central de 250 mm de ancho, 350 mm de altura y 0,6 mm de espesor, con soporte metálico adaptable a la pendiente del techo, para techo inclinado, con una pendiente mayor del 10%. Incluso accesorios de fijación a los paneles sándwich.
Incluye: Replanteo y colocación de las piezas especiales sobre los paneles sándwich. Fijación de las piezas a los paneles sándwich.
Criterio de cómputo de proyecto: Número de unidades previstas, según documentación gráfica de Proyecto.
Criterio de cómputo de obra: Se medirá el número de unidades realmente ejecutadas según especificaciones de Proyecto.

| Código | Ud | Descripción | Rendimiento | Precio | Importe |
|---|---|---|---|---|---|
| mt42sva920a | Ud | Aireador lineal estático, de chapa de acero galvanizado, de 3500 mm de longitud, 600 mm de ancho, apertura central de 250 mm de ancho, 350 mm de altura y 0,6 mm de espesor, con soporte metálico adaptable a la pendiente del techo y accesorios de fijación. (material) | 1.000 | 224087.41 | 224087.41 |
| mo051 | h | Oficial montador de cerramientos industriales. (mano de obra) | 0.590 | 34893.33 | 20587.06 |
| mo098 | h | Medio oficial montador de cerramientos industriales. (mano de obra) | 0.590 | 25378.93 | 14973.57 |
| % | % | Herramientas | 2 % | 259648.04 | 5192.96 |
|  |  | Costes directos |  |  | 264841.00 |
