# Punto singular para techo inclinado de tejas cerámicas

- Propiedad del archivo: CYPE INGENIEROS, S.A.
- Formato: FIEBDC-3/2002
- Ámbito geográfico: Argentina
- Divisa: ARS
- Costes indirectos: 3.00 %
- Gastos generales: 13.00 %
- Beneficio industrial: 6.00 %
- IVA: 21.00 %

## Q Techos

### QU Componentes de techos inclinados y curvas

#### QUT De tejas cerámicas

**QUT031** m Punto singular para techo inclinado de tejas cerámicas.
Alero para techo inclinado, con tejas cerámicas de alero curvas, acabado con engobe color rojo, 40,8x15x6,3 cm, recibidas con mortero de cemento, confeccionado en obra, dosificación 1:6.
Incluye: Colocación de las tejas con mortero.
Criterio de cómputo de proyecto: Longitud medida en verdadera magnitud, según documentación gráfica de Proyecto.
Criterio de cómputo de obra: Se medirá, en verdadera magnitud, la longitud realmente ejecutada según especificaciones de Proyecto.

| Código | Ud | Descripción | Rendimiento | Precio | Importe |
|---|---|---|---|---|---|
| mt13tac057a | Ud | Teja cerámica de alero curva, acabado con engobe color rojo, 40,8x15x6,3 cm, para tejas curvas. (material) | 12.800 | 10.98 | 140.54 |
| mt08aaa010a | m³ | Agua. (material) | 0.006 | 19.03 | 0.11 |
| mt08cem000g | kg | Cemento gris en sacos. (material) | 7.500 | 3.65 | 27.38 |
| mq06hor010 | h | Hormigonera eléctrica con una capacidad de amasado de 160 l. (maquinaria) | 0.024 | 886.15 | 21.27 |
| mo020 | h | Oficial albañil especializado en trabajos de mampostería. (mano de obra) | 0.266 | 11912.66 | 3168.77 |
| mo113 | h | Ayudante de albañil especializado en trabajos de mampostería. (mano de obra) | 0.372 | 8579.62 | 3191.62 |
| % | % | Herramientas | 2 % | 6549.69 | 130.99 |
|  |  | Costes directos |  |  | 6680.68 |
