# Remate de peldaño con revestimiento flexible o textil, mediante perfil en L perforado de aluminio anodizado, de 40x20 mm, color bronce, con muescas antideslizantes, fijado mecánicamente

- Propiedad del archivo: CYPE INGENIEROS, S.A.
- Formato: FIEBDC-3/2002
- Ámbito geográfico: Argentina
- Divisa: ARS
- Costes indirectos: 3.00 %
- Gastos generales: 13.00 %
- Beneficio industrial: 6.00 %
- IVA: 21.00 %

## R Revestimientos

### RE Escaleras

#### REA Remates de peldaño

**REA020** m Remate de peldaño con revestimiento flexible o textil, mediante perfil en L perforado de aluminio anodizado, de 40x20 mm, color bronce, con muescas antideslizantes, fijado mecánicamente.
Formación de remate de peldaño con revestimiento flexible o textil, mediante perfil en L perforado de aluminio anodizado, de 40 mm de ancho y 20 mm de altura, color bronce, con muescas antideslizantes y agujeros avellanados. Incluso limpieza y preparación de la superficie soporte, replanteo y fijación del perfil con tornillos de acero.
Incluye: Limpieza y preparación de la superficie soporte. Replanteo. Corte, colocación y fijación del perfil.
Criterio de cómputo de proyecto: Longitud medida según documentación gráfica de Proyecto.
Criterio de cómputo de obra: Se medirá la longitud realmente ejecutada según especificaciones de Proyecto.

| Código | Ud | Descripción | Rendimiento | Precio | Importe |
|---|---|---|---|---|---|
| mt18rpe030e | m | Perfil en L perforado de aluminio anodizado, de 40 mm de ancho y 20 mm de altura, color bronce, con muescas antideslizantes y agujeros avellanados, para remate de peldaño con revestimiento flexible o textil; incluso accesorios de fijación. (material) | 1.050 | 118.87 | 124.81 |
| mo023 | h | Oficial colocador de pisos. (mano de obra) | 0.063 | 445.11 | 28.04 |
| % | % | Herramientas | 2 % | 152.85 | 3.06 |
|  |  | Costes directos |  |  | 155.91 |
