# Rotulación de flecha indicativa del sentido de la circulación en garaje, con pintura al clorocaucho de color gris y acabado semibrillante

- Propiedad del archivo: CYPE INGENIEROS, S.A.
- Formato: FIEBDC-3/2002
- Ámbito geográfico: Argentina
- Costes indirectos: 3.00 %
- Gastos generales: 13.00 %
- Beneficio industrial: 6.00 %
- IVA: 21.00 %

## R Revestimientos

### RO Pinturas para uso específico

#### ROO Tratamientos de suelos

**ROO040** Ud Rotulación de flecha indicativa del sentido de la circulación en garaje, con pintura al clorocaucho de color gris y acabado semibrillante.
Suministro y aplicación, sobre paramentos interiores o exteriores, de hormigón o mortero de cemento, de pintura al clorocaucho, acabado semibrillante, color gris, para la rotulación de flecha indicativa del sentido de la circulación en garaje; aplicado en dos o más capas hasta alcanzar un espesor mínimo de 2 mm. Incluso parte proporcional de limpieza previa del polvo existente en su superficie, replanteo y encintado.
Incluye: Limpieza general de la superficie soporte. Replanteo. Encintado. Aplicación de la pintura.
Criterio de cómputo de proyecto: Número de unidades previstas, según documentación gráfica de Proyecto.
Criterio de cómputo de obra: Se medirá el número de unidades realmente ejecutadas según especificaciones de Proyecto.
Criterio de valoración económica: Implementar!!!!

| Código | Ud | Descripción | Rendimiento | Precio | Importe |
|---|---|---|---|---|---|
| mt27pdj020b | l | Pintura, a base de resinas de clorocaucho, color gris, acabado satinado, resistente a los álcalis; para aplicar con brocha, rodillo o pistola. (material) | 0.070 | 5.26 | 0.37 |
| op00tal020 |  | Taladro con batidora. | 1.000 | 0.00 | 0.00 |
| mo038 | h | Oficial pintor. (mano de obra) | 0.086 | 2.95 | 0.25 |
| mo076 | h | Medio oficial pintor. (mano de obra) | 0.086 | 2.17 | 0.19 |
| % | % | Herramientas | 2 % | 0.81 | 0.02 |
|  |  | Costes directos |  |  | 0.83 |
