# Revoque liso sobre paramento exterior

- Propiedad del archivo: CYPE INGENIEROS, S.A.
- Formato: FIEBDC-3/2002
- Ámbito geográfico: Argentina
- Divisa: ARS
- Costes indirectos: 3.00 %
- Gastos generales: 13.00 %
- Beneficio industrial: 6.00 %
- IVA: 21.00 %

## R Revestimientos

### RP Revestimientos tradicionales

#### RPR Revoques

**RPR010** m² Revoque liso sobre paramento exterior.
Formación de revoque liso de espesor mínimo 10 mm, mediante la aplicación manual sobre un paramento exterior, previamente revoque (no incluido en este precio), de dos capas de mortero de cal aérea apagada; la primera de dosificación 1:4 y agregado grueso y la segunda, que lleva incluido el pigmento en su masa, de dosificación 1:3 y agregado fino de granulometría muy cuidada. Acabado superficial: lavado de la superficie de la última capa aplicada con agua y cepillo o brocha de pelo. Incluso preparación de la superficie soporte, colocación de malla de fibra de vidrio antiálcalis para refuerzo de encuentros entre materiales diferentes y en los frentes de la losa, en un 20% de la superficie del paramento, formación de juntas, rincones, fajas para reglado, aristas, mochetas, jambas, dinteles, remates en los encuentros con paramentos, revestimientos u otros elementos recibidos en su superficie.
Incluye: Preparación de la superficie soporte. Colocación de la malla entre distintos materiales y en los frentes de la losa. Despiece de paños de trabajo. Preparación y aplicación de una primera capa. Preparación y aplicación de una segunda capa. Realización de juntas y encuentros. Acabado superficial. Repasos y limpieza final.
Criterio de cómputo de proyecto: Superficie medida según documentación gráfica de Proyecto, deduciendo los huecos de superficie mayor de 3 m² e incluyendo el desarrollo de las mochetas.
Criterio de cómputo de obra: Se medirá la superficie realmente ejecutada según especificaciones de Proyecto, deduciendo los huecos de superficie mayor de 3 m² e incluyendo el desarrollo de las mochetas.

| Código | Ud | Descripción | Rendimiento | Precio | Importe |
|---|---|---|---|---|---|
| mt09mor050d | m³ | Mortero de cal aérea o apagada (1:4), confeccionado en obra. (material) | 0.010 | 1611.01 | 16.11 |
| mt09mor050c | m³ | Mortero de cal aérea o apagada (1:3), confeccionado en obra. (material) | 0.007 | 1650.20 | 11.55 |
| mt09var030a | m² | Malla de fibra de vidrio tejida, con impregnación de PVC, de 10x10 mm de luz de malla, antiálcalis, de 115 a 125 g/m² y 500 µm de espesor, para armar revoques tradicionales, revoques y morteros. (material) | 0.210 | 20.25 | 4.25 |
| mt09pmr010 | kg | Pigmento para morteros y revoques. (material) | 0.010 | 117.59 | 1.18 |
| op00tal020 |  | Taladro con batidora. | 1.000 | 0.00 | 0.00 |
| mo039 | h | Oficial albañil especializado en trabajos de mampostería especializado en trabajos de revoque. (mano de obra) | 0.433 | 11912.66 | 5158.18 |
| mo079 | h | Medio oficial albañil especializado en trabajos de mampostería especializado en trabajos de revoque. (mano de obra) | 0.433 | 8905.02 | 3855.87 |
| mo111 | h | Ayudante de albañil especializado en trabajos de mampostería especializado en trabajos de revoque. (mano de obra) | 0.433 | 8860.38 | 3836.54 |
| % | % | Herramientas | 2 % | 12883.68 | 257.67 |
|  |  | Costes directos |  |  | 13141.35 |
